# Leinestr. 21-22 / Lichtenrader Str. 31, 12049 Berlin
Angebotsaufforderung (GAEB DA XML 3.2, DA83)
Projekt: 764
Währung: EUR
Nebenangebote zugelassen: ja
Eröffnung: 30.04.2026 00:00:00
Ausführungsbeginn: 01.06.2026
Ausführungsende: 27.11.2026
Auftraggeber: Covivio Immobilien GmbH, Essener Str. 66, 46047 Oberhausen
Erstellt mit: GXML Toolbox V3.3 R20230829, iTWO_64 V24.0.454, 08.04.2026

## 401 Leinestr.21-22_Lichtenraderstr. 31
Datum: 08.04.2026

*Hinweis: Projektbeschreibung*
Projektbeschreibung

Erneuerung Wärmeversorgung mit Wohnungsstationen Leinestraße 21-22 und Lichtenraderstraße 31
12049 Berlin

Lage der Baumaßnahmen

Gemarkung: Neukölln
Flur:  119
Flurstück: 96
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Objektbeschreibung

Anzahl Etagen: 1 Untergeschoss, Erdgeschoss und 4 Obergeschosse

Gebäudestruktur: 3 aneinander befindliche Gebäudeteile mit eigenen Eingängen, bestehend aus 2 Vorderhäusern und einem schmalen Seitenflügel

Anzahl der Wohneinheiten: 42
Allgemeine Beschreibung
Das Gebäude liegt an der Straßenkreuzung Leinestraße/Lichtenraderstraße und bildet, mit dem Seitenflügel und der angrenzenden Bebauung, eine klassische Berliner Städtebauweise mit großem Innenhof.
Es gibt bisher keine Strangleitungen für die Heizung im Gebäude, da die Wärmeerzeugung bisher dezentral in den Wohnungen erfolgt. Aktuell sind unterschiedlichste Installationen im Gebäude vorhanden, wie elektrische Wärme- und Wasserversorgung, Heizöfen und Gasthermen.
Die Wohnungen mit Gasthermen sind auch bereits mit Heizkörpern ausgestattet, die weiterhin erhalten bleiben sollen. Hierfür ist der Austausch der Thermostatventile in der Ausschreibung berücksichtigt worden.

Zukünftige Wärmeerzeugung:

Das Gebäude erhält eine neue Fernwärmeversorgung.

Jede Wohnung erhält eine Wohnungsübergabestation von Stiebel Eltron. Diese wird in den Wohnungen (i.d.R. an der Position der vorhanden Gasteherme) montiert und an die Bestandsleitungen der Wohnungsverteilung angeschlossen, sofern vorhanden.
Jede Station bekommt Wärmemengenzähler und Kaltwasserzähler. Die Montage erfolgt innerhalb
vorgesehener Passstücke in der Station.

Wärmeverteilung im Gebäude:

Die Verrohrung erfolgt mittels Temponox Rohren VL/RL, welche zum Teil durch Kopflochöffnungen (entsprechend den statischen Möglichkeiten) durch die alten Schornsteinzüge in die einzelnen Etagen gezogen werden. Teilweise aber auch im Treppenhaus frei verlegt, mit nachträglicher Verkleidung.
Im Kellerbereich ist es teilweise, auf Grund der niedrigen Deckenhöhe, notwendig die Leitungen durch den Kellerboden auf die jeweils andere Flurseite zu verziehen. Dazu wird der Boden entsprechend aufgestemmt und hinterher mit Zementmörtel wieder verschlossen.
Die Leitungen im Kellerbereich werden mit zusätzlichem PVC Mantel gedämmt, in den Schächten nur mit Minderalwolle alu-kaschiert.
Für die Durchdringung von brandschutzrelevanten Bauteilen sind ConlitU-Schalen vorgesehen.
In den Wohnungen erfolgt die Montage der Rohrleitungen, von der Wohnungsstation aus, als Sichtmontage auf der Wand, überwiegend im Bereich der Sockelleisten.
Teilweise werden aber auch im Deckenbereich Leitungen montiert, um z. B. zu hinteren Zimmerbereichen zu kommen und um die Wohnungsstationen vom Strang her anzuschließen.

Die Sanierung erfolgt im bewohnte Bestand, die Wohnungen werden nicht leergezogen!

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

*Hinweis: Allgemeine Vorbermerkungen*
Maßgebend für die Lieferung und Ausführung der Leistungen sind die ATV in der
VOB-Teil C sowie alle weiteren einschlägigen DIN-Normen und alle betreffenden
Gesetze und Verordnungen.
Alle Leistungen sind nach dem zum Zeitpunkt der Abnahme geltenden Normen,
Verordnungen, Richtlinien etc. auszuführen.
Für die Preisbildung gelten unabhängig davon die zum Zeitpunkt der Angebotsabgabe
gültigen Vorschriften.
Folgende Vorschriften sind besonders zu beachten:
DIN 4102 Brandverhalten von Baustoffen und Bauteilen
DIN 4109 Schallschutz im Hochbau
DIN 4108 Wärmeschutz im Hochbau
GEG Gebäude Energie Gesetz
Die allgemein anerkannten Regeln der Technik
Weiterhin gelten sämtliche europäischen und nationalen Vorschriften, Merkblätter,
Stoff- und Prüfnormen usw. jeweils in ihrer aktuellen Fassung.
Als vereinbart gelten weiterhin die Herstellerverarbeitungsangaben, Zulassungen
und Empfehlungen der jeweiligen Fachverbände.
Unfallverhütungsvorschriften/ Regeln der BG Bau (Berufsgenossenschaft der
Bauwirtschaft)
BGV BG-Vorschriften
BGR BG-Regel
BGI BG-Informationen
BGG BG-Grundsätze
BetrSichV Betriebssicherheitsverordnung mit den dazugehörigen Technischen
Regeln „TRBS"

Für die nachfolgend funktional beschriebenen Leistungen gelten folgende vertragliche Regelwerke:

1. Diese "Allgemeinen vertraglichen Grundlagen u. Regelungen" über die Erbringung von
Bauleistungen
2. Die „Allgemeinen Einkaufsbedingungen der Covivio in der jeweils gültigen Fassung
3. Die "Zusätzliche Vertragsbedingungen für die Ausführung von Bauleistungen Z-VOB/B"
in der jeweils gültigen Fassung
4. Die Baustellenordnung der Covivio Immobilien GmbH in der jeweils gültigen FassungMit Unterzeichnung des Pauschalangebotes erklärt der AN, dass von ihm sämtliche
gesetzlichen, behördlichen und berufsgenossenschaftliche Auflagen erfüllt werden, die zur
Ausführung beschriebenen Leistungen erforderlich sind.
Es dürfen nur solche Materialien verwendet werden, über die der AN das uneingeschränkte
Eigentumsrecht besitzt und die vollkommen frei von Rechten Dritter sind.
Für die Ausführung der Arbeiten ist Fachpersonal in ausreichender Zahl einzusetzen.
Hierbei ist darauf zu achten, dass für die Ausführung sämtlicher Arbeiten unsere Baustellenordnung
in der jeweils gültigen Fassung zu beachten ist, die dem ausführenden Fachpersonal
in geeigneter Form zur Kenntnis zu geben ist.
Der Auftragnehmer hat dafür Sorge zu tragen, dass während der Ausführung seiner
Leistungen immer mindestens ein fließend deutschsprechender Mitarbeiter seiner Firma
mit Weisungsbefugnis auf der Baustelle anwesend ist.

Die vom AN geschuldete Leistung versteht sich als umfängliche Gesamtheit, einschl. notwendiger Nebenleistungen. Es sind alle erforderlichen Leistungen, Materialien und
Hilfsmittel zu kalkulieren, die für eine betriebsbereite Fertigstellung der beschriebenen
Leistungen sowie die funktional erforderliche Betriebs- und Wartungsfähigkeit des Bauwerks
im Rahmen der vereinbarten Leistung notwendig sind. Dies gilt auch für den Fall, dass
Leistungen, die zur geforderten Funktion notwendig sind, nur teilweise oder gar nicht
beschrieben sind, jedoch aus dem Zusammenhang für den Fachmann erkennbar sind.
Jegliche Aufzählungen in der FLB verstehen sich als nicht abschließend und lediglich
repräsentativ.
Der Bieter hat anhand der Leistungsbeschreibung, der Planunterlagen, der Positionspläne,
der Leitdetails und durch eventuelle notwendige Rückfragen eigenverantwortlich vorzunehmen
und verbindlich in allen dem Gewerk nach geforderten Leistungen preislich zu
erfassen. Alle Aufwendungen für eine vollständige, fachgerechte und dauerhaft
funktionstüchtige Ausführung der vorbeschriebenen Leistungen und daraus folgenden
Bauzuständen, den damit verbundenen Vorkehrungen, Maßnahmen, Erschwernissen,
Sicherungsmaßnahmen, Materiallieferungen und den sich daraus ergebenden
Arbeitsabläufen und in diesem Zusammenhang stehende Nebenleistungen, sind als
Bestandteil in den eingesetzten Angebotspreisen enthalten.

Schallschutz

Die Gebäude sind gemäß den Angaben des Schallschutznachweises auszuführen
Anforderungen an den Schallschutz der DIN 4109 Ausgabe 2016, Beiblatt 2 und hinsichtlich
des Schallschutzes zwischen den Wohneinheiten und zwischen Wohn- und Gewerbeeinheit
der VDI-Richtlinie 4100, Ausgabe 2007, Schallschutzstufe II.
Die schallschutztechnische Auslegung der Außenbauteile erfolgt gemäß der DIN 4109
nähere Grenzwerte ergeben sich aus dem Schallschutznachweisnach DIN 4109 für die
Außenfassade und den Vorgaben aus der Lärmkartierung.

Brandschutz

Bauliche Anlagen sind so anzuordnen und zu errichten, dass der Entstehung eines Brandes
und der Ausbreitung von Feuer und Rauch (Brandausbreitung) vorgebeugt wird und bei
einem Brand die Rettung von Menschen und Tieren sowie wirksame Löscharbeiten möglich
sind (§14 MBO 10/2002). Maßgebend für diese Grundsatzanforderung sind die Vorschriften
in der jeweiligen Landesbauordnung und die dazugehörigen Durchführungsbestimmungen,
sowie in weiteren Vorschriften konkrete Maßnahmen zum baulichen Brandschutz
einzuhalten.
Weiterhin sind die Vorgaben des Nachweises über den statisch-konstruktiven
Brandschutzes bei der Planung u. Ausführung einzuhalten.

Wärmeschutz

Die Wärmedurchgangskoeffizienten (k-Werte) der einzelnen Bauteile sind dem
Energieeinsparnachweis zu entnehmen (Wärmeschutz) gem. gültiger GEG.
Materialangaben
Genannte Materialstärken repräsentieren prinzipiell Mindeststärken, die ggf. durch
Bemessung, Nachweis oder ähnliches AN- seitig zu erhöhen sind. Die vom AG
vorgegebenen Stärken gelten insoweit nur als Mindest-, nicht jedoch als verbindliche
Materialstärken.
Synonyme und Abkürzungen
AN: Auftragnehmer
GU: Generalunternehmer gleichbedeutend mit AN
Bieter: Gleichbedeutend mit AN
AG: Auftraggeber
FLB: Funktionale Leistungsbeschreibung = Allgemein verwendete Abkürzung
für das Gesamtbestellwerk

Stoffe und Bauteile

Gütenachweise

Grundsätzlich sind nur Produkte zu verarbeiten die entsprechend der europäischen
Richtlinien eine CE-Kennzeichnung unterliegen und besitzen.
Bezüglich der Wärmeleitfähigkeit sind zusätzlich zur CE-Kennzeichnung nur Bauprodukte
zugelassen, die zudem einer Fremdüberwachung einer von Ländern zugelassenen Stelle
unterliegen und entsprechend überwacht sind.

Materialauswahl / Bemusterung

Alle zum Einsatz kommenden Materialien sind vom AG rechtzeitig vor Ausführung gemäß zu
erstellendem Bemusterungsterminplan zu bemustern und freigeben zu lassen.
Die Muster sind in einer jeweils entsprechenden Dimension zur Verfügung zu stellen, um eine
einwandfreie Bewertbarkeit zu ermöglichen.
Zur Beurteilung und Bewertbarkeit eines schlüssigen und in sich harmonierenden
Materialkonzeptes müssen auch die jeweils anschließenden oder die im
Sinnzusammenhang notwendigen Baustoffe beziehungsweise Materialien bemustert
werden.

Alternativfabrikate / Gleichwertigkeit

Wird in der Leistungsbeschreibung vom Bieter die Eintragung des "angebotenen Fabrikats"
(gleichbedeutend: Hersteller, Typ, Erzeugnis) verlangt, ist der Bieter grundsätzlich zur
Angabe verpflichtet.
Wird in der Leistungsbeschreibung ein Fabrikat mit dem Zusatz "oder gleichwertiger Art"
vorgegeben, so ist die Gleichwertigkeit als Mindestforderung zu verstehen.
Kriterien der Prüfung und Zulassung müssen in ihrer Gesamtheit erfüllt sein.
Vorgeschriebene Prüfungen durch Rechts- oder Verwaltungsvorschriften oder nach DINoder
EN-Normen müssen nachweisbar sein.
Ist ein Fabrikat nach dem Zusatz "oder gleichwertiger Art" in den vorgesehenen Freiraum für
"Angebotenes Fabrikat" vom Bieter nicht eingetragen, so gilt im Falle der Auftragserteilung
das vom Auftraggeber eingetragene Fabrikat als vereinbart.
Ist in der Leistungsbeschreibung ein Fabrikat ohne den Zusatz „oder gleichwertig Art"
vorgegeben" kann der Bieter diese Leistungen nur gesondert mit einem zusätzlichen
Nebenangebot alternativ anbieten.
Die Gleichwertigkeit angebotener Fabrikate oder Materialien ist vom AN durch
Prüfzeugnisse, Prospekte, Muster oder anderweitig darzulegen. Gleichfalls sind als
Entscheidungsgrundlage für den AG Aussagen gemäß vorgenannter Nachweise zu tätigen.

Bedenken des AN

Der Auftragnehmer ist grundsätzlich verpflichtet, nutzer- oder bauseitig geliefertes oder
vorgesehenes Material auf die Verwendbarkeit zur Herstellung eines mangelfreien Werkes
zu prüfen und Bedenken gegen die Verwendung, auch im Sinne der unter Abs. 2 genannten
Kriterien dem AG gegenüber so rechtzeitig geltend zu machen, dass aus hieraus
resultierenden Materialwechseln keine Beeinträchtigungen an Bauablauf und -fortschritt entstehen können.

Besondere Hinweise

Bestandsmedien / Umfeld der Baumaßnahme

Der Auftragnehmer hat sich, sofern erforderlich, rechtzeitig vor Planungsbeginn sowie
Arbeitsausführung über die genaue Lage von Hindernissen, wie unter- und oberirdische
Leitungen, Kabel, Kanäle, Vermarkungen u. dgl. zu informieren und ggf. eine
Aufgrabungserlaubnis der Rechtsträger einzuholen.

Feuergefährdende Arbeiten

Das Lagern von Druckgasflaschen in Treppenhäusern, Durchgängen und Durchfahrten ist
untersagt.
Bei Arbeiten mit brennbaren Gasen muss ein Feuerlöscher, tragbar, nach DIN EN
3-8:2015-07 vorhanden sein. Bei Arbeiten mit offener Flamme an Flächen mit brennbaren
Materialien (bspw. Dachabdichtung) ist je 20 m² Bearbeitungsfläche mindestens 1 Feuerlöscher
im Arbeitsbereich vorzuhalten.
Die Merkblätter VdS Schadenverhütung, Köln: VdS 2021 - Baustellen - Unverbindlicher
Leitfaden für ein umfassendes Schutzkonzept, sowie VdS 2008 - Feuergefährliche Arbeiten;
Richtlinien für den Brandschutz sind zu beachten

Abfallbeseitigung

Jegliches Restmaterial, Verschnitt, Bruch, Verpackungsmaterial, Strahlmittel und
dergleichen sind vom Auftragnehmer kostenlos zu beseitigen.
Die einschlägigen allgemeinen und kommunalen Vorschriften über die Entsorgung von
Sonderabfall sind zu beachten. Die Entsorgung von Abfällen, Abbruchmassen und
Bauschutt umfasst die Verwertung entsprechend den Vorschriften, Satzungen des
Abfallverwertungsbetriebes bzw. der Gemeinde und behördlichen Auflagen.
Das Sortieren, Zwischenlagern und getrennte Laden und Transportieren ist danach in den
Preis einzukalkulieren.
Der Nachweis über die ordnungsgemäße Entsorgung kann verlangt werden.
Sollten Container bauseits bereitgestellt werden, erfolgt eine Umlage der Kosten, deren
Höhe oder Anteil zuvor mit dem Auftragnehmer vereinbart wird.

Toleranzen und Qualitäten

Für die Qualitätsbeurteilung der abzunehmenden Leistung gelten DIN 18202 und DIN
18203, Standardanforderungen, bis auf Boden- und Wandbeläge: Hier gelten für
Ebenheitstoleranzen DIN 18202, Tabelle 3, Zeile 4 und Zeile 7 (erhöhte Anforderungen).
Siehe hierzu ergänzend das ZDB-Merkblatt "Toleranzen im Hochbau" des Baugewerbeverband
Niedersachsen.
Sichtbar bleibende Putze und Spachtelungen von Massiv- und Trockenbauwänden sind
grundsätzlich in Qualität Q2 nach Merkblatt 2: Verspachtelung von Gipsplatten - Oberflächengüten
auszuführen.

Schutz der Leistungen

Grundsätzlich ist während der Bauzeit vom AN der ausreichende Schutz - erforderlichenfalls
auch über die VOB- Grundleistung "Schutz der Leistung" hinausgehend - aller erbrachten
Leistungen einschließlich Unterhalt und termingerechter Entsorgung der Schutzleistungen
sowie der Reinigung der zu übergebenden Leistung zu gewährleisten.

Erscheinungsbild

Das Erscheinungsbild der Baustelle hat permanent vorbildlichen Charakters zu sein.
Dazu gehören u.a. die laufende Instandhaltung und Reinigung der Baustelle, der Gerüste,
jedweder Baustelleneinrichtungsflächen, Lagerflächen, Wege etc.
Die Baustelle hat stets aufgeräumt und sauber zu sein!

Außer anderen einschlägigen Normen, Verordnungen, Erlässen, Bestimmungen und Richtlinien von örtlichen und überörtlichen Behörden, sowie ihnen gleichzusetzender Stellen,
sind insbesondere zu beachten und einzuhalten.

DIN 18012 | 2018-04  Anschlusseinrichtungen für Gebäude - Allgemeine Planungsgrundlagen
DIN EN 12831  Heizungsanlagen in Gebäuden
DIN 4747:2022-08  Fernwärmeanlagen - Sicherheitstechnische Ausrüstung von Unterstationen, Hausstationen und Hausanlagen zum Anschluss an Heizwasser-Fernwärmenetze
VDI 2035  Vermeidung von Schäden in Warmwasser- Heizungsanlagen
DIN EN 12056  Schwerkraftentwässerung innerhalb von Gebäuden
DIN 1986-100  Entwässerungsanlagen für Gebäude und Grundstücke
DIN 1988  Technische Regeln für Trinkwasser  Installation
DIN 4102  Brandverhalten von Baustoffen und Bauteile
DIN 4109  Schallschutz im Hochbau
DIN 4747:2022-08  Fernwärmeanlagen - Sicherheitstechnische Ausrüstung von Unterstationen, Hausstationen und Hausanlagen zum Anschluss an Heizwasser-Fernwärmenetze
DIN 18534  Abdichtung von Innenräumen

VOB Vergabe- und Vertragsordnung für Bauleistungen - Teil C: Allgemeine Technische Vertragsbedingungen für Bauleistungen (ATV)

DIN 18299 I 2019-09  Allgemeine Regelungen für Bauarbeiten jeder Art
DIN 18300 I 2019-09  Erdarbeiten
DIN 18306 I 2016-09  Entwässerungs-Kanalarbeiten
DIN 18381 I 2012-09  Gas-, Wasser- und Entwässerungsanlagen innerhalb von Gebäuden
DIN 18382 | 2019-09  Elektro-, Sicherheits- und Informationstechnische Anlagen
DIN 18421 I 2016-09  Dämm- und Brandschutzarbeiten an technischen Anlagen

GEG  Gebäudeenergiegesetz
DVGW-Richtlinien
- TRGI  Technische Regeln für Gasinstallation
- TRWI  Technische Richtlinie Wasserinstallation
- VDE  Vorschriften Technische Anschlussbedingungen der Versorgungsunternehmen
TAB-HW  Technische Anschlussbedingungen für Heizwasser
AVBWasserV  Allgemeine Bedingungen für die Versorgung mit Wasser
NDAV  Niederdruckanschlussverordnung

Bei der Verarbeitung von jedweder Art Materialien sind die Herstellerabgaben zu Beachten und einzuhalten.

*Hinweis: TGA*
TGA

Der Auftragnehmer hat eine betriebsfertige und wartungsfreundliche Anlage zu erstellen.
Der Unternehmer garantiert für die einwandfreie Funktion der Anlagen, die zweckmäßige und wirtschaftliche Gestaltung, sowie für die Erreichung der festgelegten Werte.

Vor Inbetriebnahme der Heizungsanlage, befüllen, spülen und entlüften nach VDI 2035

Der Anbieter hat vor Angebotsabgabe die Mengen,
Massen u. Stückzahlen selbstverantwortlich zu
ermitteln.
Es sind sämtliche Leistungen zu erfassen, die zur
Erzielung der Funktionalität des Gesamtbauwerkes
erforderlich sind.

Die Leistung beinhaltet u.a.:
· Den Probebetrieb und die Einweisung des Nutzers.
· Ebenso sind alle Kosten für Anträge und Abnahmen
enthalten. Die Antragstellung hat rechtzeitig ohne
besondere Aufforderung unter Gestellung der erforderl.
Unterlagen seitens des Auftragnehmers zu erfolgen.
· Veranlassung von Abnahmen einschl. evtl. notwendiger
TÜV-Abnahmen
· Führen von Verhandlungen mit Behörden und
Versorgungsunternehmen
· Einholen von Genehmigungen etc. und Übergabe der
erforderlichen Prüfatteste einschl. Übernahme der
hierbei evtl. anfallenden Kosten
· Der Auftragnehmer hat Teilabschnitte der Anlage nach
aktueller DIN Norm auf Dichtigkeit
zu prüfen, wenn dieses für den Ablauf der Bauarbeiten
erforderlich ist.
· Die notwendigen Maßnahmen zur Geräuschdämmung
· Stemmen von Wanddurchbrüche und Schlitze sowie
das Bohren von Durchführungen von Anschlüsse.
· Einsetzen sämtlicher Konsolen, Halterungen usw.,
einschl. aller notwendigen Befestigungsmaterialien
(Dübel, Gewindestangen etc.)
· Anschluss an die vorh. Heizungsrohrleitungen des Vorund
Rücklaufs, einschl. Flansch, Schrauben und
Dichtungen, Schweiß- und Dichtungsmaterial
· Abdeckung von Anlagenteilen während der Bauzeit
zum Schutz vor Beschädigung und Verschmutzung.
· Freispülen der Anlage von Fremdstoffen,
· Probeweise Inbetriebnahme,
· Einregulierung und Inbetriebnahme
· Kontrolle und abschließende Reinigung aller Objekte,
Einläufe und Geruchverschlüsse vor Inbetriebnahme
der Installationsanlage.
· Anklemmen der im Lieferumfang enthaltenen
elektrischen Geräte und Aggregate einschl. Einführen
der Kabel
Ausblasen von Rohrleitungen, wenn Frostgefahr
besteht und eine restlose natürliche Entleerung nicht
gewährleistet ist.
· Verfugen der Einrichtungsgegenstände zur Wand bzw.
zum Fußboden mit dauerelastischem Material.
· Anschlussmaterial für die Verbindung der
Einrichtungsgegenstände mit den Rohrleitungen, wie
Verlängerungen, Gummi-H-Nippel etc.
· Prüfung, Spülung und Inbetriebnahme der kompletten
Trinkwasseranlage nach TrinkwV, DIN 2000, AVB
WasserV und DIN 1988
Technische Ausführung, Einrichtungen, Geräte u.
Anlagenteile

Allgemein

Es dürfen nur die im Leistungsverzeichnis genannten Geräte
und Anlagenteile eingebaut werden.
Jede Abweichung hiervon ist - unter Angabe der LVPosition,
des Fabrikates u. der Produktbeschreibung - auf
einem schriftlichen Nebenangebot als
Alternativausführung anzubieten.
Die Ausführung bedarf der schriftlichen Genehmigung
durch den Auftraggeber.
Bei der Auswahl von anzubietenden Pumpen, Kompressoren,
Motoren, Geräten usw. ist grundsätzlich darauf zu achten, dass
nur geräuscharme Aggregate eingebaut werden dürfen.
Die Umwälzpumpen sollen im Bereich ihres günstigen
Wirkungsgrades laufen. Im Zweifelsfalle ist dies vom
Auftragnehmer kostenlos am ungünstigsten Stromkreis
nachzuweisen.

Abflussleitungen

Für die Verlegung von Abflussleitungen ist die DIN 1986
maßgebend.
Falls Abflussrohre vor der Wand verlegt werden, ist ein Abstand
von 4 cm vom Putz bzw. 6 cm vom rohen Mauerwerk
einzuhalten.
Die Verbindung verschiedener Rohrmaterialien hat mit
entsprechenden Übergangsstücken zu erfolgen.
Unter der Decke aufgehängte Abflussleitungen sind durch
Pendel-rohrschellen mit geräuschdämmender Einlage zu
befestigen. Bandeisenschlaufen sind nicht gestattet. Alle
Befestigungen wie Schellen, Pendel usw. sind nur in verzinkter
Ausführung zulässig.

Wasser-u. Gasleitungen

Die technischen Bestimmungen für den Bau und Betrieb von
Trinkwasserleitungen nach DIN 1988 sowie die DVGW sind bei
der Ausführung einzuhalten. Die Wassergeschwindigkeit in den
Rohrleitungen ist so zu wählen, dass Geräuschbelästigung
angrenzender Räume vermieden wird.

Im Kellergeschoss sowie innerhalb der
Hauptverteilungsleitungen dürfen nur Bögen verwendet werden.
Alle offenen Leitungen sind ständig gegen Verschmutzungen
und Verstopfungen zu sichern. Fertiggestellte, aber noch nicht
angeschlossene Innenleitungen sind mit Gewindestopfen,
Gewindekappen oder Blind-flanschen dicht zu verschließen.
Das Schließen eines Hahnes, Ventiles oder Schiebers genügt
nicht.

Wärmedämmung von Rohrleitungen u. Anlagenteile

Entsprechend den unterschiedlichen Betriebsbedingungen sind
die Isolierstärken bei den einzelnen Anlageteilen für die
Rohrleitungen zu berücksichtigen. Es ist die Energie-Einspar-
Verordnung EnEV(Wärmeverteilungsanlagen) zu
berücksichtigen.
Gemäß den vorgegebenen Isolierstärken ist bei der Montage
der Rohrleitungen ein genügend großer Abstand zu belassen.
Leitungen sind so zu verlegen, dass sie grundsätzlich einzeln
isoliert werden können, alle Abstände nach der fertigen
Isolierung untereinander gleich groß sind und die Unterkante
aller isolierten Rohrleitungen eine Höhe hat.
Wand- und Deckendurchführungen/ Brandschutz
Rohrdurchführungen durch Beton und Mauerwerk sind
grundsätzlich im Schutzrohr oder mit Dämmschalen in der
entsprechenden Qualität der Bauteile in F30 oder F90
auszuführen.
Das gilt auch für unter Putz verlegte Rohrleitungen im Bereich
der Deckendurchbrüche.
Der umlaufende Spalt zwischen Medienrohr und Schutzrohr mit
Mineralwolle durchgängig auszustopfen.
Bei F90-Wänden und -Decken sind als Ummantelung für die
Rohrleitungen im Bereich der Durchführung mineralische
Erzeugnisse mit einer Schmelztemperatur >1.000 ‹C und
speziell zugelassene Systeme zu
verwenden.
Die entsprechende Eignung der eingesetzten Abschottung ist
nachzuweisen.
Die zu verwendenden Anlagenteile, Materialien u. Fabrikate
sind nachfolgend in der Funktionalausschreibung beschrieben.
Die Beschreibungen enthalten die wesentlichen Merkmale und
Forderungen.

Heizungstechnik (TGA-Heizung)

Das Gebäude wird an die Fernwärme der Fernwärme Niederrhein
durch eine bauseits gelieferte Kompaktstation angeschlossen.

Die sicherheitstechnische Ausrüstung nach DIN 4751 und
eine geregelte Umwälzpumpe sind in der Übergabestation
enthalten.
Vom Auftragnehmer ist die Kompaktstation in Abstimmung mit
der Fernwärme Niederrhein über Verschraubungen absperrbar
anzuschließen.
Im Rücklauf ist ein SpiroTrap Schlammabscheider einzubauen.

Rohrleitungen, Armaturen, Wärmedämmung u. Zubehör
Rohrleitungen aus nichtrostendem Stahl (Geberit, Mapress, Viega Temponox) für Heizungsleitungen, Werkstoff-Nr. 1.4301 nach DIN 17 455, Verbindung mit Pressfittingen, mit SC Contur und DVGW-zertifizierter Prüfsicherheit bei unverpressten Fittings, EPDM-Dichtelement,
unlösbar, Rohr und Fitting im Systemverbund inkl. Systemzulassung, bis einschl. DN 50 einschließlich Form- und Verbindungsstücke liefern und verlegen
Wärmedämmung Strang und Kellerleitung 100%
Rohrschalen aus Mineralfaser, nicht brennbar nach DIN 4102, Rechenwert der Dämmschicht bezogen auf eine Wärmeleitzahl mind. 0,035 W/m K gemäß VDI 2055, liefern und in den vorgeschriebenen Stärken diffusionsdicht verlegen. Bögen, Versprünge, T-Stücke und sonstige Formstücke sind mit sauberem Abschluss auszuführen, die Kosten hierfür sind im Einheitspreis zu berücksichtigen. Im sichtbaren Bereich mit PVC-Oberflächenschutz.

Wärmedämmung Etage Kompakt Dämmhülse
exzentrische Dämmung 25 mm für Heizungsrohrleitungen im Fußbodenaufbau gegen erdreichberührte, außenluftberührte und unbeheizte Bauteile sowie 9 mm Dämmung zwischen beheizten Räumen eines und verschiedener Nutzer.
Wärmedämmung an Rohrleitungen mit Schaumstoff aus Polyethylen-Schaumstoff mit geschlossenzelliger Materialstruktur und einer strapazierbaren Folienummantelung.

### Bereich 01 Wärmeerzeugungsanlagen und Zubehör

#### Abschnitt 01.01 Wärmeerzeuger und Zubehör

**01.01.0010 Austria EMAIL Pufferspeicher PSM 500**
500 Liter H. 1640 mm D: 650 mm
  Aus Qualitätsstahl S235JR
  Pulverbeschichtung außen
  (Farbabweichungen) und Prallblech innen
  bis 2000 Liter
  ECO SKIN 2.0 - Vliesisolierung 100 mm

Fabrikat:  Ausria Email
Typ:  PSM 500 Liter

liefern und montieren
Menge: 2,000 Stk

**01.01.0020 Hocheffizienz-Nassläuferpumpe Magna3 40-150 F 50Hz**
Hocheffizienz-Nassläuferpumpe Magna3 40-150 F 50Hz

elektronisch geregelt, Energieeffizienzindex
(EEI) ≤ 0.20 Best in Class
Ausführungen/Funktionen/Eigenschaften:
- Einzelpumpe oder Doppelpumpe (D)
- Hocheffizienz-EC-Permanentmagnet-
 motortechnologie
- Energieeffizienzindex (EEI) ≤ 0.18
- Regelungsarten: Konstantdruck / Festdrehzahl / Proportionaldruck /
 Konstanttemperatur
- Integrierter Motorvollschutz
- Wärmedämmschalen gem. EnEV im Lieferumfang ( nur bei Einzelpumpen )
- Automatische Sollwerteinstellung
 durch AutoAdapt-Funktion
- Integrierter Trockenlaufschutz
- Einstellbare Volumenstrombegrenzung
 durch FlowLimit-Funktion
- Integrierte Wärmemengenerfassung (optionaler RPI+T2
 0-16 Sensor erforderlich)
- Anbindung an die Gebäudeleittechnik
 durch optionale Einsteckmodule im Klemmenkasten
- Betriebs- und Störmeldung
- Kommunikationsmöglichkeiten analog/
 digital: 2xDO / 3xDI / 1xAI
- Erfassung der Betriebshistorie
- Bedienung über TFT-Display und Softtouch-Tastatur
- Automatische Sollwerteinstellung
 inkl. Volumenstrombegrenzung
 durch FlowAdapt-Funktion
- Haftungsübernahmevereinbarung 5 Jahre
 Garantie
- Einstell- und Auslesemöglichkeiten
 mittels optionalem Diagnose- und
 Fernbediengerät Grundfos GO
- 5 Jahre Garantie durch Einsendung des
 mittels Grundfos GO erstellten
 Inbetriebnahmeprotokolls
- Betriebsarten Doppelpumpen: Wechsel/
 Reserve/Parallel
- Kommunikation Pumpenköpfe einer
 Doppelpumpe oder von 2 Einzelpumpen
 drahtlos
Fördermedium:
Fördermedium: Wasser
Medientemperaturbereich: -10 .. 110 °C
Medientemp. bei Datenerfassung: 65 °C
Dichte: 980.5 kg/m³
Kinematische Viskosität: 1 mm²/s
Technische Daten:
Pumpendrehzahl, auf der die Pumpendaten beruhen: 3507 1/min
Tatsächlicher Förderstrom der Pumpe: 12610 l/h
Tatsächliche Förderhöhe der Pumpe: 9.401 m
Temperaturklasse: 110
Zulassungen: CE,VDE
Werkstoffe:
Pumpengehäuse: Grauguss
Pumpenmantel: EN 1561 EN-GJL-250
Pumpengehäuse: ASTM A48-250B
Laufradwerkstoff: Verbundwerkstoff
Installation:
Umgebungstemperatur: 0 .. 40 °C
Max. Betriebsdruck: 10 bar
Anschlusstyp: DIN
Anschlussgröße: DN 40
Nenndruckstufe: PN 6/10
Einbaulänge: 250 mm
Elektrische Daten:
Maximale Leistungsaufnahme P1: 608 W
P1 min.: 17 W
Netzfrequenz: 50 Hz
Bemessungsspannung: 1 x 230 V
Minimale Stromaufnahme: 0.19 A
Maximale Stromaufnahme: 2.78 A
Max. Drehzahl: 4560 1/min
Schutzart (gemäß IEC 34-5): X4D
Isolationsklasse (IEC 85): F
Sonstiges:
Energieeffizienzindex (EEI): 0.18
Nettogewicht: 16 kg
Bruttogewicht: 17.6 kg
Versandvol.: 0.039 m³
Herkunftsland: DE
Fabrikat:  Grundfos
Typ:  Magna3 40-150 F

liefern und montieren
Menge: 1,000 Stk

**01.01.0030 SYR Wasserstandbegrenzer 933.1 mit Verriegelung**
SYR Wasserstandbegrenzer 933.1 mit Verriegelung

Wasserstandsbegrenzer 933.
Für geschlossene Heizungsanlagen nach
DIN EN 12828. Für Außenanbau,
Gehäuse GG 25, verzinkt, mit Anschweißverschraubungen DN 20, Schaltergehäuse
aus Kunststoff, Schutzart IP65, VDE-zu-
gelassen. Elektrisch fertig verdrahtet,
mit Anschlußkabel 2,5 m. Typ 933.1 mit
Verriegelung. Schalteinheit drehbar und
austauschbar ohne Entleerung der Anlage.
Bauteilgeprüft, DN 50.

max. Betriebsdruck: 10 bar;
max. Betriebstemperatur: 120 °C; max.
Umgebungstemperatur: 70 °C;
Schutzart: IP 65;
Mikroschalter: Wechsler 1-polig;
Einbaulage: Hauptachse senkrecht;
Belastbarkeit des Schalters: 10 (4) A / 250 V Wechselstrom;
Bauteilkennzeichen: TÜV.HWB.21-190;
VDE-Ausweis-Nr.: 139223

Fabrikat:  SYR
Typ:  933.1

liefern und montieren
Menge: 1,000 Stk

**01.01.0040 Rohranlegefühler Pt1000 Kabel 1,5m**
Rohranlegefühler Pt1000 Kabel 1,5m
Anlegetemperatursensor Pt 1000
Zur Erfassung einer Temperatur an einem
Rohr.
liefern und montieren
Menge: 1,000 Stk

**01.01.0050 Elektrischer Anschluss vorg. Komponenten**
*** Pauschalposition
Elektrischer Anschluss aller gelieferten elektrischen Komponeten, wie Regelung, Heizungspumpe, Anlegefühler und Wasserstandsbegrenzer
Menge: 1,000 psch

**01.01.0060 Fillset Combi, Armatur zur Nachspeisung aus Trinkwassernetzen**
Fillset Combi, Armatur zur Nachspeisung aus Trinkwassernetzen
Fillset Combi

Armatur zur direkten Verbindung von Nachspeiseeinrichtungen für Heiz- und Kühlwassersysteme mit Trinkwassernetzen. Im Einzelnen bestehend aus:

- Armaturabsperrkugelhähnen mit Motoraufnahme für Fillset Safecontrol zur automatischen kontrollierten Nachspeisung
- Systemtrenner nach DIN 1988-100 bzw. DIN EN 1717 (BA), mit integriertem Schmutzfänger
- Wasserzähler

Max. zul. Betriebstemperatur: 65 °C
Max. zul. Betriebsüberdruck: 10 bar
Anschluss Ein-/Austritt: R 1/2" / R 1/2"
Max. Höhe: 170 mm
Höhe inkl. Druckminderer: 204 mm
Breite: 314 mm
Einbaulänge: 314 mm
Tiefe: 150 mm
Gewicht: 2.26 kg
Fabrikat:  Reflex
Typ:  Combi

lifern und montieren
Menge: 1,000 Stk

**01.01.0070 Fillsoft Gehäuse FG I, Basisarmatur zur Füllwasseraufbereitung**
Fillsoft Patronengehäuse, kompakte Basisarmatur zur Aufbereitung von Füll- und Ergänzungswasser mittels Ionenaustauschverfahren zum Schutz von Wärmeerzeugern u. Warmwasserheizungsanlagen gemäß VDI 2035. Patronengehäuse kann in Kombination mit den entsprechenden Patroneneinsätzen (separate Produkte) optional zur Wasserenthärtung oder Wasserentsalzung eingesetzt werden.Leergehäuse ist montagefertig mit Wandhalterung zur wahlweisen Bestückung mit einer:

- Fillsoft Enthärtungsharzpatrone (grün) FSP 6000 für die Wasserenthärtungoder

- Fillsoft Zero Mischbettharzpatrone (grau) FZP 3000 für die Wasserentsalzung

Fillsoft I im Einzelnen bestehend aus:

- zylindrischem Polypropylen-Gehäuse mit Messinggewindeanschlüssen zur Aufnahme einer der o.g. Wasserbehandlungspatronen und opt. Anbringung einer Verschneideeinrichtung Softmix,
- Durchflussbegrenzer,
- Absperrkugelhahn mit Probeentnahmehahn

Bauteile werden als kompakte Armatur zum Einbau in die Füll- und Ergänzungswasserleitung angeordnet.

Lagertemperatur: -
Max. zul. Betriebstemperatur: 40 °C
Max. zul. Betriebsüberdruck: 8 bar
Anschluss Ein-/Austritt: Rp 1/2" / Rp 1/2"
Max. Dauerdurchfluss: 360 l/h
Patronenplätze: 1 St.
Max. Höhe: 600 mm
Breite: 260 mm
Gewicht: 1.90 kg

Fabrikat: Reflex
Typ:  FG I

liefern und montieren
Menge: 1,000 Stk

**01.01.0080 Reflex N 800, Membran-Druckausdehnungsgefäß, grau, 6/1.5 bar**
Reflex N 800
Membran-Druckausdehnungsgefäß für geschlossene Heiz- und Kühlwassersysteme. Gefäße sind konstruiert und gefertigt nach DIN EN 13831. Zulassung gemäß Richtlinie für Druckgeräte 2014/68/EU.

- Langlebige Epoxidharzbeschichtung
- Nicht tauschbare Halbmembran nach DIN EN 13831
- Ab 35 Liter stehend
- Für Frostschutzmittelzusatz mindestens 25 bis 50 %
- Mit Gewindeanschlüssen
- Max. zulässige Systemtemperatur 120 °C
- Max. zulässige Betriebstemperatur 70 °C

Hinweis:
Keine Bewilligungspflicht gemäß Schweizer Richtlinie SWKI HE301-01 und SVTI bei (PSV * VN ≤ 3.000 bar * Liter).

Farbe: grau
Membranmaterial: SBR
Nennvolumen: 800 l
Max. Nutzvolumen: 450 l
Max. zul. Systemtemperatur: 120 °C
Min. zul. Betriebstemperatur (ft): -10 °C
Max. zul. Betriebstemperatur: 70 °C
Max. zul. Betriebsüberdruck: 6 bar
Gasvordruck werksseitig: 1.5 bar
Anschluss : R 1"
Durchmesser: 740 mm
Max. Höhe: 2003 mm
Höhe Wasseranschluss: 245 mm
Kippmaß ca.: 2033 mm
Gewicht: 96.00 kg

Eingestellter Vordruck 1,7 bar

Fabrikat:  Reflex
Typ:  N 800

liefern und montieren
Menge: 1,000 Stk

**01.01.0090 Kappenventil SU G 1" × 1"**
Kappenventil 1"

Für Membran-Druckausdehnungsgefäße in geschlossenen Heizungs- und Kühlwasseranlagen.Mit einer gegen unbeabsichtigtes Schließen gesicherten Absperrung und einer Entleerung gemäß DIN EN 12828.
Betriebstemperatur: 120 °C
Max. zul. Betriebstemperatur: 120 °C
Max. zul. Betriebsüberdruck: 10 bar
Anschluss : R 1"
Rohraußendurchmesser : 25 mm
Betriebsüberdruck: 10 bar
Gewicht: 0.57 kg

Fabrikat:  Reflex
Typ:  SU G 1" × 1"

liefern und montieren
Menge: 1,000 Stk

**01.01.0100 Membransicherheitsventil 1" - 3 bar**
Membransicherheitsventil 1" - 3 bar, max. Beheizungsleistung 354 kW

Membransicherheitsventil für geschlossene Heizungsanlagen nach EN 12828 und der SWKI 93-1 sichern die Anlage gegen Überschreiten des max Betriebsdrucks ab.

Federbelastet mit Anlüfthebel
Messinggehäuse
Nirofeder
Temperaturbeständige Gummimembrane
Ausführung der Sicherheitsventile gemäß EN-ISO 4126-1 "Sicherheitseinrichtungen gegen unzulässigen Überdruck”

Technische Daten:
Abblasedruck: 3 bar
Anschluss eingangseitig: Rp 1
Anschluss Ausblaseöffnung: Rp 5/4
Höhe: 135 mm
Gewicht: 0,6 kg
max. Beheizungsleistung: 354 kW

Fabrikat:  Spirotech
Typ:  1" - 3 bar

liefern und montieren
Menge: 1,000 Stk

**01.01.0110 Exvoid T 3/8, automatischer Großentlüfter aus Messing, 110 °C, 10 bar**
Exvoid-T
Automatischer Schnell-/Großentlüfter für Heiz- und Kühlwassersysteme bzw. geschlossene, flüssigkeitsgefüllte Anlagensysteme.Geeignet für die Medien Wasser und Wasser/Glykolgemisch bis zu einem Mischungsverhältnis von 50/50%.Armatur für die permanente Ableitung von Gasblasen aus entsprechend hierfür im Hydraulik-/Rohrleitungssystem vorgesehenen Hochpunkten oder Sammelstellen.

Anschluss : AG 3/8"
Entlüftungsanschluss: G 1/2"
Gehäusewerkstoff: Messing
Einbauvariante: vertikal
Betriebsüberdruck: 10 bar
Anschlussvariante: Gewinde
Max. zul. Betriebstemperatur: 110 °C
Max. zul. Betriebsüberdruck: 10 bar
Mitte Flansch-Mantel: 46 mm
Durchmesser: 63 mm
Betriebstemperatur: 0 °C - 110 °C
Max. Höhe: 132 mm
Breite: 78 mm
Gewicht: 0.73 kg

Fabrikat: Reflex
Typ:  T 3/8

liefern und montieren
Menge: 2,000 Stk

**01.01.0120 SIMPLEX KFE-Kugelhahn Heizung, lang DG G 1/2" AG**
SIMPLEX KFE-Kugelhahn Heizung, lang DG G1/2 AG

Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM. Einsatzbereich: Warmwasser-Heizungsanlagen: max. Betriebsdruck 10 bar, max. Betriebstemperatur 110 Grad C. Dauertemperatur, 130 Grad C. kurzzeitig.

Anschluss: G1/2 AG x G3/4 AG

Ausführung: Durchgangsform, lange Ausführung

Fabrikat: SIMPLEX

Artikelnummer: F10640

liefern und montieren
Menge: 4,000 Stk

**01.01.0130 Manometer 100 mm / 6 bar**
Manometer 100 mm / 6 bar
als Rohrfedermanometer,
Gehäuse aus Kunststoff
- Meßgenauigkeit: Klasse 1,6
- Gehäusedurchmesser: 100 mm
- Anschluss unten: R 1/2" radial
- Anzeigebereich: 0 bis 6 bar

liefern und montieren
Menge: 1,000 Stk

**01.01.0140 Zeigerthermometer 0-100°C, d=100 mm**
Bimetall-Zeigerthermometer für Temperaturbereich 0 - 100°C, schnellanzeigend, Klasse 1, Anschlussgewinde ½" DN15 AG, Tauchschaftlänge 60 mm, ohne Tauchhülse, Messgenauigkeit ±1% vom Skalenwert.

Technische Daten:

Anschluss:  ½" DN15 AG
Gehäuse:  Edelstahl
Gehäusedurchmesser: 100 mm
Temperaturbereich:  0 - 100°C Toleranz ±1%

liefern und montieren
Menge: 4,000 Stk

### Bereich 02 Heizkörper und Zubehör

#### Abschnitt 02.01 Heizkörper

**02.01.0010 Kemi therm-x2 Profil-K 12/500/500**
KERMI Profil-Kompaktheizkörper
(Niedertemperatur-Heizkörper) Bauhöhe
200 mm aus Stahlblech gem. DIN EN 442.Betriebsdruck: max. 10 bar.
Medium: Heißwasser bis 110 Grad C.Sickenteilung 33 1/3 mm. Übergreifende obere Abdeckung und
geschlossene seitliche Blenden.Befestigung: Wandschienen für Montage
ohne Laschen oder innenliegende Standkonsolen möglich
(nicht im Lieferumfang enthalten, gemäß
Anforderungsklasse separat zu bestellen).Montagefertig in baustellengerechter
Schutzverpackung.Anschlüsse: 4 x G 1/2" Innengewinde seitlich.Blind- und Entlüftungsstopfen im
Lieferumfang enthalten. Serienfarbe weiß (RAL 9016), gegen
Aufpreis Heizkörper-Farbkonzept
möglich.Lackierung: Zweischichtlackierung gem. DIN 55900, Grundierung (ETL), Pulverbeschichtung (EPS), emissionsfrei auch im Heizbetrieb.Gegen Aufpreis Korrosionsschutzbeschichtung für den Einsatz im Sprühbereich 1 und 2 nach DIN 55900-2 verfügbar.Wärmeleistungen gemäß DIN EN 442 ermittelt.Die Bauausführung entspricht den
Anforderungen der GUV. Mit CE-Kennzeichnung gemäß der europäischen Bauprodukteverordnung.QS-System zertifiziert nach DIN EN ISO
9001:2015.
Umweltmanagementsystem nach DIN EN ISO
14001:2015.
Energiemanagementsystem nach ISO
50001:2018.
Geeignet für Warmwasserheizungsanlagen
nach DIN 18380 und Wasserqualität nach
VDI 2035 und ÖNORM H5195.Umwelt-Produktdeklaration (EPD) auf Grundlage von ISO 14025 und EN 15804 zum Nachweis von Umweltansprüchen in der öffentlichen Beschaffung geeignet. Registriert in der Bauprodukteplattform DGNB Navigator.

Lieferumfang:
Befestigungsset und Luft-/ Blindstopfen

Baulänge: 500 mm
Bauhöhe: 500 mm
Bautiefe: 64 mm
Typ:12

Fabrikat: Kermi
Typ:  12/500/500

liefern und montieren
Menge: 32,000 Stk

**02.01.0020 Kemi therm-x2 Profil-K 12/500/600**
Leistung wie zuvor beschrieben, jedoch

Lieferumfang:
Befestigungsset und Luft-/ Blindstopfen

Baulänge: 600 mm
Bauhöhe: 500 mm
Bautiefe: 64mm
Typ:12

Fabrikat: Kermi
Typ:  12/500/600

liefern und montieren
Menge: 2,000 Stk

**02.01.0030 Kemi therm-x2 Profil-K 12/500/800**
Leistung wie zuvor beschrieben, jedoch

Lieferumfang:
Befestigungsset und Luft-/ Blindstopfen

Baulänge: 800 mm
Bauhöhe: 500 mm
Bautiefe: 64mm
Typ:12

Fabrikat: Kermi
Typ:  12/500/800

liefern und montieren
Menge: 6,000 Stk

**02.01.0040 Kemi therm-x2 Profil-K 12/900/400**
Leistung wie zuvor beschrieben, jedoch

Lieferumfang:
Befestigungsset und Luft-/ Blindstopfen

Baulänge: 400 mm
Bauhöhe: 900 mm
Bautiefe: 64mm
Typ:12

Fabrikat: Kermi
Typ:  12/900/400

liefern und montieren
Menge: 6,000 Stk

**02.01.0050 Kemi therm-x2 Profil-K 22/500/500**
Leistung wie zuvor beschrieben, jedoch

Lieferumfang:
Befestigungsset und Luft-/ Blindstopfen

Baulänge: 500 mm
Bauhöhe: 500 mm
Bautiefe: 100mm
Typ:22

Fabrikat: Kermi
Typ:  22/500/500

liefern und montieren
Menge: 24,000 Stk

**02.01.0060 Kemi therm-x2 Profil-K 22/500/600**
Leistung wie zuvor beschrieben, jedoch

Lieferumfang:
Befestigungsset und Luft-/ Blindstopfen

Baulänge: 600 mm
Bauhöhe: 500 mm
Bautiefe: 100mm
Typ:22

Fabrikat: Kermi
Typ:  22/500/600

liefern und montieren
Menge: 7,000 Stk

**02.01.0070 Kemi therm-x2 Profil-K 22/500/800**
Leistung wie zuvor beschrieben, jedoch

Lieferumfang:
Befestigungsset und Luft-/ Blindstopfen

Baulänge: 800 mm
Bauhöhe: 500 mm
Bautiefe: 100mm
Typ:22

Fabrikat: Kermi
Typ:  22/500/800

liefern und montieren
Menge: 17,000 Stk

**02.01.0080 Kemi therm-x2 Profil-K 22/500/1000**
*** Bedarfsposition ohne GB
Leistung wie zuvor beschrieben, jedoch

Lieferumfang:
Befestigungsset und Luft-/ Blindstopfen

Baulänge: 1000 mm
Bauhöhe: 500 mm
Bautiefe: 100mm
Typ:22

Fabrikat: Kermi
Typ:  22/500/1000

liefern und montieren
Menge: 1,000 Stk

**02.01.0090 Kemi therm-x2 Profil-K 22/900/400**
Leistung wie zuvor beschrieben, jedoch

Lieferumfang:
Befestigungsset und Luft-/ Blindstopfen

Baulänge: 400 mm
Bauhöhe: 900 mm
Bautiefe: 100mm
Typ:22

Fabrikat: Kermi
Typ:  22/900/400

liefern und montieren
Menge: 5,000 Stk

**02.01.0100 Kemi therm-x2 Profil-K 22/900/500**
*** Bedarfsposition ohne GB
Leistung wie zuvor beschrieben, jedoch

Lieferumfang:
Befestigungsset und Luft-/ Blindstopfen

Baulänge: 500 mm
Bauhöhe: 900 mm
Bautiefe: 100mm
Typ:22

Fabrikat: Kermi
Typ:  22/900/500

liefern und montieren
Menge: 1,000 Stk

**02.01.0110 Kemi therm-x2 Profil-K 22/900/600**
Leistung wie zuvor beschrieben, jedoch

Lieferumfang:
Befestigungsset und Luft-/ Blindstopfen

Baulänge: 600 mm
Bauhöhe: 900 mm
Bautiefe: 100mm
Typ:22

Fabrikat: Kermi
Typ:  22/900/600

liefern und montieren
Menge: 1,000 Stk

**02.01.0120 Kemi therm-x2 Profil-K 33/300/1000**
Leistung wie zuvor beschrieben, jedoch

Lieferumfang:
Befestigungsset und Luft-/ Blindstopfen

Baulänge: 1000 mm
Bauhöhe: 300 mm
Bautiefe: 155mm
Typ:33

Fabrikat: Kermi
Typ:  33/300/1000

liefern und montieren
Menge: 1,000 Stk

**02.01.0130 Kemi therm-x2 Profil-K 33/300/1200**
Leistung wie zuvor beschrieben, jedoch

Lieferumfang:
Befestigungsset und Luft-/ Blindstopfen

Baulänge: 1200 mm
Bauhöhe: 300 mm
Bautiefe: 155mm
Typ:33

Fabrikat: Kermi
Typ:  33/300/1200

liefern und montieren
Menge: 1,000 Stk

**02.01.0140 Kemi therm-x2 Profil-K 33/300/1800**
Leistung wie zuvor beschrieben, jedoch

Lieferumfang:
Befestigungsset und Luft-/ Blindstopfen

Baulänge: 1800 mm
Bauhöhe: 300 mm
Bautiefe: 155mm
Typ:33

Fabrikat: Kermi
Typ:  33/300/1800

liefern und montieren
Menge: 1,000 Stk

**02.01.0150 Kemi therm-x2 Profil-K 33/500/500**
Leistung wie zuvor beschrieben, jedoch

Lieferumfang:
Befestigungsset und Luft-/ Blindstopfen

Baulänge: 500 mm
Bauhöhe: 500 mm
Bautiefe: 155mm
Typ:33

Fabrikat: Kermi
Typ:  33/500/500

liefern und montieren
Menge: 8,000 Stk

**02.01.0160 Kemi therm-x2 Profil-K 33/500/600**
Leistung wie zuvor beschrieben, jedoch

Lieferumfang:
Befestigungsset und Luft-/ Blindstopfen

Baulänge: 600 mm
Bauhöhe: 500 mm
Bautiefe: 155mm
Typ:33

Fabrikat: Kermi
Typ:  33/500/600

liefern und montieren
Menge: 5,000 Stk

**02.01.0170 Kemi therm-x2 Profil-K 33/500/800**
Leistung wie zuvor beschrieben, jedoch

Lieferumfang:
Befestigungsset und Luft-/ Blindstopfen

Baulänge: 800 mm
Bauhöhe: 500 mm
Bautiefe: 155mm
Typ:33

Fabrikat: Kermi
Typ:  33/500/800

liefern und montieren
Menge: 23,000 Stk

**02.01.0180 Kemi therm-x2 Profil-K 33/500/1000**
Leistung wie zuvor beschrieben, jedoch

Lieferumfang:
Befestigungsset und Luft-/ Blindstopfen

Baulänge: 1000 mm
Bauhöhe: 500 mm
Bautiefe: 155mm
Typ:33

Fabrikat: Kermi
Typ:  33/500/1000

liefern und montieren
Menge: 2,000 Stk

**02.01.0190 Kemi therm-x2 Profil-K 33/500/1200**
Leistung wie zuvor beschrieben, jedoch

Lieferumfang:
Befestigungsset und Luft-/ Blindstopfen

Baulänge: 1200 mm
Bauhöhe: 500 mm
Bautiefe: 155mm
Typ:33

Fabrikat: Kermi
Typ:  33/500/1200

liefern und montieren
Menge: 1,000 Stk

**02.01.0200 Kemi therm-x2 Profil-K 33/500/1400**
Leistung wie zuvor beschrieben, jedoch

Lieferumfang:
Befestigungsset und Luft-/ Blindstopfen

Baulänge: 1400 mm
Bauhöhe: 500 mm
Bautiefe: 155mm
Typ:33

Fabrikat: Kermi
Typ:  33/500/1400

liefern und montieren
Menge: 1,000 Stk

**02.01.0210 Kemi Duett 74/1796/484**
Kermi Duett
Bad- und Wohnheizkörper mit waagrechten Rundrohren in doppelreihiger Ausführung Durchmesser 20 mm und senkrechten Sammelrohren 74 x 33 mm als Trapezform.
Ohne sichtbare Schweißnähte. Zwischen den Rohrblöcken Abstände zur Handtuchaufhängung.
Die Befestigung erfolgthinterenReihe an der  der Rundrohre mittels Laschen.
Das beigepackte Befestigungsset entspricht der VDI 6036,
Anforderungsklasse 2. Anforderungsklasse 3 auf Anfrage
möglich. Bauseits ist der Wandbaustoff auf ausreichende Tragfähigkeit zu prüfen.
Ausrichtung horizontal und vertikal möglich.
Sichtteile des Zubehörs in Heizkörperfarbe.
Montagefertig in Karton verpackt und in Folie eingeschweißt.
Geprüft nach DIN EN 442. Die Bauausführung entspricht den ehemaligen BAGUV-Richtlinien. Ausgezeichnet mit
dem RAL-Gütezeichen.
Serienfarbe weiß (RAL 9016), gegen Aufpreis Heizkörper-Farbkonzept möglich.
Anschlüsse:
2 x G 1/2' Innengewinde nach unten,
2 x G 1/2' Innengewinde mittig nach
unten
Entlüftung: G 1/4' Innengewinde nach
oben, links
Nabenabstand: 50 mm Mittenanschluss
oder von Baulänge abhängig
Lackierung: Zweischichtlackierung gem.
DIN 55900,
Grundierung (ETL), Pulverbeschichtung
(EPS), emissionsfrei auch im Heizbetrieb.
Betriebsdruck: max. 6 bar
Medium: Heißwasser bis 110 Grad C

Lieferumfang:
Befestigungsset, Luft- und Blindstopfen

Baulänge: 484 mm
Bauhöhe: 1796 mm
Bautiefe:  74 mm

Fabrikat: Kermi
Typ:  Duett 74/1796/484

liefern und montieren
Menge: 29,000 Stk

**02.01.0220 Kemi Duett 74/1796/784**
Leistung wie zuvor beschrieben, jedoch

Lieferumfang:
Befestigungsset, Luft- und Blindstopfen

Baulänge: 784 mm
Bauhöhe:  1796 mm
Bautiefe:  74 mm

Fabrikat:  Kermi
Typ:  Duett 74/1796/784

liefern und montieren
Menge: 1,000 Stk

**02.01.0230 Kemi Duett 74/1492/934**
Leistung wie zuvor beschrieben, jedoch

Lieferumfang:
Befestigungsset, Luft- und Blindstopfen

Baulänge: 934 mm
Bauhöhe:  1492 mm
Bautiefe:  74 mm

Fabrikat:  Kermi
Typ:  Duett 74/1492/934

liefern und montieren
Menge: 1,000 Stk

**02.01.0240 Kemi Duett 74/1188/634**
Leistung wie zuvor beschrieben, jedoch

Lieferumfang:
Befestigungsset, Luft- und Blindstopfen

Baulänge: 634 mm
Bauhöhe:  1188 mm
Bautiefe:  74 mm

Fabrikat:  Kermi
Typ:  Duett 74/1188/634

liefern und montieren
Menge: 1,000 Stk

#### Abschnitt 02.02 Zubehör

**02.02.0010 Thermostatkopf RA Click**
Thermostatkopf React RA Click flüssigkeitgefüllt, EF, Frostschutz
Danfoss React RA Click
Thermostatkopf, flüssigkeitsgefülltes Wellrohrelement, eingebauter Fühler
zertifiziert gemäß EN 215
höchste Regelgenauigkeit (CA 0,2 K) nach geänderter EN215
geeignet für Anwendungen mit kleinem berechneten P-Band
Reaktionszeit <= 15 Minuten
spezifischer Hub >=0,23 mm/K
für Anbau- und Einbauventile mit Danfoss RA-Anschluss
werkzeuglose Schnappbefestigung des Thermostats am Thermostatventil
korrekte Installation durch hörbares Klicken bestätigt

fühlbare Einstellhilfe
bei schlechten Lichtverhältnissen oder für Personen mit Sehschwäche
für optimale wirtschaftliche Temperatureinstellung

Zwischenmarkierungen für 1 Grad Einstellgenauigkeit
zwei Knöpfe zur Temperaturbegrenzung oder Blockierung
die Einstellung kann bei jeder gewählten Temperatur blockiert werden
Temperaturbegrenzung und -blockierung ohne Werkzeug

Skalenmarkierungen auf der Vorderseite und der Seite des Thermostatgriffs
vordere Referenzmarke, die die gewählte Einstellung anzeigt, horizontales Markenlogo
Temperaturbereich: 8 - 28C
Diebstahlschutz als Zubehör erhältlich
Partner-Clip zur individuellen Anpassung mit Firmenlogo optional erhältlich

Fabrikat:  Danfoss
Typ:  React RA Click

liefern und montieren
Menge: 229,000 Stk

**02.02.0020 Thermostatvnetil Ventil RA-N DN 15**
Danfoss Ventilgehäuse RA-N
15 R 1/2, Durchgang, matt vernickelt
Ventilgehäuse mit Voreinstellung Gemäß DIN EN 215 CEN Zulassung mit Voreinstellung durch Kulisse und optische Einstellkontrolle
Messmöglichkeit des Differenzdruckes
Gehäuse aus Messing MS 58
O-Ring-Stopfbuchse ohne Anlagen-entleerung auswechselbar
Bauschutzkappe mit roter Stellschraube
max. Betriebsdruck: 10 bar
max. Differenzdruck: 0,6 bar
max. Vorlauftemp.: 120 C
Oberfläche: vernickelt
Kvs-Wert (m3/h) mit Stellantrieb: 0,04-0,90
Kv-Wert (m3/h) bei AP Bereich 1/2K
mit RA-Fühler: 0,43/0,73

Bauart nach Bedarf in allen handelsüblichen Ausführungen (Durchgang, Eck, Axial etc.)

Fabrikat: Danfoss
Typ:  RA-N 15

liefern und montieren
Menge: 229,000 Stk

**02.02.0030 Rücklaufverschraubung RL-V DN 15**
Danfoss Rücklaufverschraubung RLV
Heizkörperverschraubung aus MS 58
absperrbar, regulierbar, mit Anschlußmöglichkeit für Füll/Entleerungsarmatur
Baumaße nach DIN 3842 Reihe 1
Abdichtung von Kegel und Verschlußkappe
mit O-Ring, Nenndruck PN 10
max. Temperatur: 120 C
Ausführung: Eck
Anschluss HK: R 1/2
Anschluss Anlage: Rp 1/2
Oberfläche: vernickelt
kvs-Wert: 2,5 m3/h
Bauart nach Bedarf in allen handelsüblichen Ausführungen (Durchgang, Eck, Axial etc.)

Fabrikat: Danfoss
Typ:  RLV 15

liefern und montieren
Menge: 175,000 Stk

### Bereich 03 Rohrleitungen, Armaturen, Brandschutz und Zubehör

#### Abschnitt 03.01 Rohrleitungen

**03.01.0010 Temponox Rohr 15 mm (DN 12)**
Rohrleitungen für PWWH-, Druckluft und
Industrieanlagen, (nicht für
Trinkwasserinstallationen),
aus ferritisch nichtrostendem Chromstahl,
Werkstoff-Nr. 1.4520,
nach DIN EN 10088-2,

Verbindung mit Temponox-Pressverbinder aus
Edelstahl 1.4301
mit SC-Contur und DVGW zertifizierter
Prüfsicherheit bei unverpresstem Verbinder
über den gesamten Prüfbereich von
22 hPa (22 mbar) bis 0,3 MPa (3 bar) trocken,
0,1 MPa (1 bar) bis 0,65 MPa (6,5 bar) nass,
Pressverbindung bis DN 50 mit doppelter
Presskontur (vor und hinter dem Dichtelement),
EPDM-Dichtelement,
unlösbar,
Rohr und Verbinder im Systemverbund
inklusive Systemzulassung,

Brandschutz
Viega Rohrleitungssystem-Abschottung
R 30 - R 90, mit möglichen Nullabständen:
- aBG Z-19.53-2258
(Mischinstallation, Metall im Strang
und Kunststoff in der Etage),
- abP P-2400/003/15-MPA BS
(Deckendurchführungen),
- abP P-2401/399/21-MPA BS
(Wanddurchführungen)

15 x 1,0 mm

liefern und montieren
Menge: 1670,000 lfm

**03.01.0020 Temponox Rohr 18 mm (DN 15)**
Temponox-Rohr 1.4520
aus ferritisch nichtrostendem Stahl

18 x 1,0 mm

liefern und montieren
Menge: 650,000 lfm

**03.01.0030 Temponox Rohr 22 mm (DN 20)**
Temponox-Rohr 1.4520
aus ferritisch nichtrostendem Stahl

22 x 1,2 mm

liefern und montieren
Menge: 212,000 lfm

**03.01.0040 Temponox Rohr 28 mm (DN 25)**
Temponox-Rohr 1.4520
aus ferritisch nichtrostendem Stahl

28 x 1,2 mm

liefern und montieren
Menge: 695,000 lfm

**03.01.0050 Temponox Rohr 35 mm (DN 32)**
Temponox-Rohr 1.4520
aus ferritisch nichtrostendem Stahl

35 x 1,5 mm

liefern und montieren
Menge: 160,000 lfm

**03.01.0060 Temponox Rohr 42 mm (DN 40)**
Temponox-Rohr 1.4520
aus ferritisch nichtrostendem Stahl

42 x 1,5 mm

liefern und montieren
Menge: 62,000 lfm

**03.01.0070 Temponox Rohr 54 mm (DN 50)**
Temponox-Rohr 1.4520
aus ferritisch nichtrostendem Stahl

54 x 1,5 mm

liefern und montieren
Menge: 172,000 lfm

**03.01.0080 Temponox XL Rohr 76,1 mm (DN 65)**
Temponox XL-Rohr 1.4520
aus ferritisch nichtrostendem Stahl

76,1 x 1,5 mm

liefern und montieren
Menge: 70,000 lfm

#### Abschnitt 03.02 Bögen

**03.02.0010 Temponox-Bogen 15 mm/ DN 12**
Temponox-Bogen
in den erforderlichen Winkelgraden,
aus Edelstahl 1.4301,
mit SC-Contur,
15 mm

liefern und montieren
Menge: 1584,000 Stk

**03.02.0020 Temponox-Bogen 18 mm/ DN 15**
Temponox-Bogen
in den erforderlichen Winkelgraden,
aus Edelstahl 1.4301,
mit SC-Contur,
18 mm

liefern und montieren
Menge: 391,000 Stk

**03.02.0030 Temponox-Bogen 22 mm/ DN 20**
Temponox-Bogen
in den erforderlichen Winkelgraden,
aus Edelstahl 1.4301,
mit SC-Contur,
22 mm

liefern und montieren
Menge: 135,000 Stk

**03.02.0040 Temponox-Bogen 28 mm/ DN 25**
Temponox-Bogen
in den erforderlichen Winkelgraden,
aus Edelstahl 1.4301,
mit SC-Contur,
28 mm

liefern und montieren
Menge: 403,000 Stk

**03.02.0050 Temponox-Bogen 35 mm/ DN 32**
Temponox-Bogen
in den erforderlichen Winkelgraden,
aus Edelstahl 1.4301,
mit SC-Contur,
35 mm

liefern und montieren
Menge: 28,000 Stk

**03.02.0060 Temponox-Bogen 42 mm/ DN 40**
Temponox-Bogen
in den erforderlichen Winkelgraden,
aus Edelstahl 1.4301,
mit SC-Contur,
42 mm

liefern und montieren
Menge: 20,000 Stk

**03.02.0070 Temponox-Bogen 54 mm/ DN 50**
Temponox-Bogen
in den erforderlichen Winkelgraden,
aus Edelstahl 1.4301,
mit SC-Contur,
54 mm

liefern und montieren
Menge: 40,000 Stk

**03.02.0080 Temponox-XL Bogen 76,1 mm/ DN 65**
Temponox XL-Bogen
in den erforderlichen Winkelgraden,
aus Edelstahl 1.4301,
76,1 mm

liefern und montieren
Menge: 25,000 Stk

#### Abschnitt 03.03 T-Stücke

**03.03.0010 Temponox-T-Stück 15 mm/ DN 12**
Temponox-T-Stück
aus Edelstahl 1.4301,
mit SC-Contur,
15 mm

liefern und montieren
Menge: 118,000 Stk

**03.03.0020 Temponox-T-Stück 18 mm/ DN 15**
Temponox-T-Stück
mit den erforderlichen Reduzierungen,
aus Edelstahl 1.4301,
mit SC-Contur,
18 mm

liefern und montieren
Menge: 168,000 Stk

**03.03.0030 Temponox-T-Stück 22 mm/ DN 20**
Temponox-T-Stück
mit den erforderlichen Reduzierungen,
aus Edelstahl 1.4301,
mit SC-Contur,
22 mm

liefern und montieren
Menge: 67,000 Stk

**03.03.0040 Temponox-T-Stück 28 mm/ DN 25**
Temponox-T-Stück
mit den erforderlichen Reduzierungen,
aus Edelstahl 1.4301,
mit SC-Contur,
28 mm

liefern und montieren
Menge: 28,000 Stk

**03.03.0050 Temponox-T-Stück 35 mm/ DN 32**
Temponox-T-Stück
mit den erforderlichen Reduzierungen,
aus Edelstahl 1.4301,
mit SC-Contur,
35 mm

liefern und montieren
Menge: 32,000 Stk

**03.03.0060 Temponox-T-Stück 42 mm/ DN 40**
Temponox-T-Stück
mit den erforderlichen Reduzierungen,
aus Edelstahl 1.4301,
mit SC-Contur,
42 mm

liefern und montieren
Menge: 16,000 Stk

**03.03.0070 Temponox-T-Stück 54 mm/ DN 50**
Temponox-T-Stück
mit den erforderlichen Reduzierungen,
aus Edelstahl 1.4301,
mit SC-Contur,
54 mm

liefern und montieren
Menge: 20,000 Stk

**03.03.0080 Temponox XL-T-Stück 76,1 mm/ DN 65**
Temponox XL-T-Stück
mit den erforderlichen Reduzierungen,
aus Edelstahl 1.4301,
76,1 mm

liefern und montieren
Menge: 6,000 Stk

#### Abschnitt 03.04 Übergänge

**03.04.0010 Temponox-Reduzierung 18 mm/ DN15**
Temponox-Reduzierung
aus Edelstahl 1.4301, mit SC-Contur, in allen handelsüblichen Ausführungen, größte Nennweite:

18 mm (DN15)

liefern und montieren
Menge: 256,000 Stk

**03.04.0020 Temponox-Reduzierung 22 mm/ DN20**
Temponox-Reduzierung
aus Edelstahl 1.4301, mit SC-Contur, in allen handelsüblichen Ausführungen, größte Nennweite:

22 mm (DN20)

liefern und montieren
Menge: 114,000 Stk

**03.04.0030 Temponox-Reduzierung 28 mm/ DN25**
Temponox-Reduzierung
aus Edelstahl 1.4301, mit SC-Contur, in allen handelsüblichen Ausführungen, größte Nennweite:

28 mm (DN25)

liefern und montieren
Menge: 30,000 Stk

**03.04.0040 Temponox-Reduzierung 35 mm/ DN32**
Temponox-Reduzierung
aus Edelstahl 1.4301, mit SC-Contur, in allen handelsüblichen Ausführungen, größte Nennweite:

35 mm (DN32)

liefern und montieren
Menge: 44,000 Stk

**03.04.0050 Temponox-Reduzierung 42 mm/ DN40**
Temponox-Reduzierung
aus Edelstahl 1.4301, mit SC-Contur, in allen handelsüblichen Ausführungen, größte Nennweite:

42 mm (DN40)

liefern und montieren
Menge: 24,000 Stk

**03.04.0060 Temponox-Reduzierung 54mm/ DN50**
Temponox-Reduzierung
aus Edelstahl 1.4301, mit SC-Contur, in allen handelsüblichen Ausführungen, größte Nennweite:

54 mm (DN50)

liefern und montieren
Menge: 24,000 Stk

**03.04.0070 Temponox-Reduzierung XL 76,1mm/ DN65**
Temponox XL-Reduzierung
aus Edelstahl 1.4301, mit SC-Contur, in allen handelsüblichen Ausführungen, größte Nennweite:

76,1 mm (DN60)

liefern und montieren
Menge: 8,000 Stk

**03.04.0080 Temponox-Übergangsstück (Ventil) 1/2" x 15 mm**
Temponox-Übergangsstück
mit SC-Contur, Stahl nichtrostend
Pressanschluss, mit Innen- oder Außengwinde,
inklusive Dichtmaterial

Ausstattung:
Dichtelement EPDM, Mehrkant

15 mm x 1/2"

liefern und montieren
Menge: 458,000 Stk

**03.04.0090 Temponox-Übergangsstück 3/4" x 28 mm**
Temponox-Übergangsstück
mit SC-Contur, Stahl nichtrostend
Pressanschluss, mit Innen- oder Außengwinde,
inklusive Dichtmaterial

Ausstattung:
Dichtelement EPDM, Mehrkant

28 mm x 3/4"

liefern und montieren
Menge: 258,000 Stk

**03.04.0100 Temponox-Übergangsstück 1 1/4" x 35 mm**
Temponox-Übergangsstück
mit SC-Contur, Stahl nichtrostend
Pressanschluss, mit Innen- oder Außengwinde,
inklusive Dichtmaterial

Ausstattung:
Dichtelement EPDM, Mehrkant

35 mm x 1 1/4"

liefern und montieren
Menge: 8,000 Stk

**03.04.0110 Temponox-Übergangsstück 1 1/2" x 42mm**
Temponox-Übergangsstück
mit SC-Contur, Stahl nichtrostend
Pressanschluss, mit Innen- oder Außengwinde,
inklusive Dichtmaterial

Ausstattung:
Dichtelement EPDM, Mehrkant

42 mm x 1 1/2"

liefern und montieren
Menge: 8,000 Stk

**03.04.0120 Temponox-Übergangsstück 2" x 54 mm**
Temponox-Übergangsstück
mit SC-Contur, Stahl nichtrostend
Pressanschluss, mit Innen- oder Außengwinde,
inklusive Dichtmaterial

Ausstattung:
Dichtelement EPDM, Mehrkant

54 mm x 2"

liefern und montieren
Menge: 16,000 Stk

**03.04.0130 Temponox-Übergangsstück 2 1/2" x 76,1 mm**
Temponox-Übergangsstück
mit SC-Contur, Stahl nichtrostend
Pressanschluss, mit Innen- oder Außengwinde,
inklusive Dichtmaterial

Ausstattung:
Dichtelement EPDM, Mehrkant

76,1 mm x 2 1/2"

liefern und montieren
Menge: 8,000 Stk

#### Abschnitt 03.05 Muffen

**03.05.0010 Temponox-Muffe 15 mm/ DN 12**
Temponox-Muffe
aus Edelstahl 1.4301,
mit SC-Contur,
15 mm

liefern und montieren
Menge: 40,000 Stk

**03.05.0020 Temponox-Muffe 18 mm/ DN 15**
Temponox-Muffe
aus Edelstahl 1.4301,
mit SC-Contur,
18 mm

liefern und montieren
Menge: 26,000 Stk

**03.05.0030 Temponox-Muffe 22 mm/ DN 20**
Temponox-Muffe
aus Edelstahl 1.4301,
mit SC-Contur,
22 mm

liefern und montieren
Menge: 4,000 Stk

**03.05.0040 Temponox-Muffe 28 mm/ DN 25**
Temponox-Muffe
aus Edelstahl 1.4301,
mit SC-Contur,
28 mm

liefern und montieren
Menge: 20,000 Stk

**03.05.0050 Temponox-Muffe 35 mm/ DN 32**
Temponox-Muffe
aus Edelstahl 1.4301,
mit SC-Contur,
35 mm

liefern und montieren
Menge: 6,000 Stk

**03.05.0060 Temponox-Muffe 42 mm/ DN 40**
Temponox-Muffe
aus Edelstahl 1.4301,
mit SC-Contur,

42 mm

liefern und montieren
Menge: 4,000 Stk

**03.05.0070 Temponox-Muffe 54 mm/ DN 50**
Temponox-Muffe
aus Edelstahl 1.4301,
mit SC-Contur,

54 mm

liefern und montieren
Menge: 4,000 Stk

#### Abschnitt 03.06 Armaturen und Zubehör

**03.06.0010 Strangabsperr- und Strangregler DN 32 (Resideo, Kombi-3-plus) blau**
Strangabsperr- und Strangreglerkombination DN 32 (Resideo, Kombi-3-plus) blau

für den Rücklauf, Gehäuse aus entzinkungsbeständigem Messing. Generelle Entleerung mittels Adapter über das Oberteil, nachträgliche Differenzdruckregelung durch auf das Oberteil montierten Membranregler (bis einschließlich DN 40) möglich, keine Anbauteile am Ventilgehäuse. Sichtbare Voreinstellungsanzeige bei verdecktem Voreinstellungsring, hohe Genauigkeit durch Einzeljustierung. Wartungsfreie Spindelabdichtung durch Doppel-O-Ring, PTFE-Sitzabdichtung. DN 10 - 20 Universalanschluss mit Muffengewinde nach DIN EN 10226-1 für Gewinderohr bzw. für Cu- und Präzisions-Stahlrohr 10 - 22 mm unter Verwendung von Klemmring und Druckschraube. DN 25 - 80 Anschluss mit Muffengewinde nach DIN EN 10226-1 für Gewinderohr. Für pH-Wert von 8 - 9,5.
Medium: Wasser oder Wasser-Glykolgemisch nach VDI 2035
Werkstoff des Gehäuses: Messing, entzinkungsbeständig
Mediumtemperatur: -20 °C - 130 °C
Nenndruck: PN 16
Ausführung: mit Innengewinde

Nennweite: DN 32

inklusive Dämmschale

Fabrikat: Resideo
Typ:  Kombi-3-Plus blau DN32

oder gleichwertig

liefern und montieren
Menge: 2,000 Stk

**03.06.0020 Strangabsperr- und Strangregler DN 40 (Resideo, Kombi-3-plus) blau**
Leistung wie zuvor beschrieben, jedoch

Nennweite: DN 40

inklusive Dämmschale

Fabrikat: Resideo
Typ:  Kombi-3-Plus blau DN40

liefern und montieren
Menge: 2,000 Stk

**03.06.0030 Strangabsperr- und Strangregler DN 50 (Resideo, Kombi-3-plus) blau**
Leistung wie zuvor beschrieben, jedoch

Nennweite: DN 50

inklusive Dämmschale

Fabrikat: Resideo
Typ:  Kombi-3-Plus blau DN50

liefern und montieren
Menge: 2,000 Stk

**03.06.0040 Strangabsperr- und Strangreglerkombination DN 32 (Honeywell, Kombi-3-plus) rot**
Strangabsperr- und Strangreglerkombination DN 32 (Honeywell, Kombi-3-plus) rot

für den Vorlauf, Gehäuse aus entzinkungsbeständigem Messing. Generelle Entleerung und Differenzdruckmessung mittels Adapter über das Oberteil, keine Anbauteile am Ventilgehäuse. Wartungsfreie Spindelabdichtung durch Doppel-O-Ring, PTFE-Sitzabdichtung. DN 10 - 20 Universalanschluss mit Muffengewinde nach DIN EN 10226-1 für Gewinderohr bzw. für Cu- und Präzisions-Stahlrohr 10 - 22 mm unter Verwendung von Klemmring und Druckschraube. DN 25 - 80 Anschluss mit Muffengewinde nach DIN EN 10226-1 für Gewinderohr. Für pH-Wert von 8 - 9,5.
Medium: Wasser oder Wasser-Glykolgemisch nach VDI 2035
Werkstoff des Gehäuses: Messing, entzinkungsbeständig
Mediumtemperatur: -20 °C - 130 °C
Nenndruck: PN 16
Ausführung: mit Innengewinde
Nennweite: DN 20

Inklusive Dämmschale

Fabrikat: Resideo
Typ:  Kombi-3-Plus rot DN32

liefern und montieren
Menge: 2,000 Stk

**03.06.0050 Strangabsperr- und Strangreglerkombination DN 40 (Honeywell, Kombi-3-plus) rot**
Leistung wie zuvor beschrieben, jedoch

Nennweite: DN 40

inklusive Dämmschale

Fabrikat: Resideo
Typ:  Kombi-3-Plus rot DN40

liefern und montieren
Menge: 2,000 Stk

**03.06.0060 Strangabsperr- und Strangreglerkombination DN 50 (Honeywell, Kombi-3-plus) rot**
Leistung wie zuvor beschrieben, jedoch

Nennweite: DN 50

inklusive Dämmschale

Fabrikat: Resideo
Typ:  Kombi-3-Plus rot DN50

liefern und montieren
Menge: 2,000 Stk

**03.06.0070 TA Absperrklappe TA-BTV PN 16 DN 65, Zwischenflanschklappe**
TA Absperrklappe TA-BTV.
Zwischenflanschklappe (Wafer)
für Heizungs-, Kälte und
Brauchwassersysteme. Für Wasser und
neutrale Flüssigkeiten, Wasser-Glykol-
Gemische. Gehäuse aus Gusseisen
EN-JL 1040. Welle aus Edelstahl BS970
420S37. Scheibe aus Edelstahl BS970
304S15. Buchse aus PTFE. Dichtmanschette
und O-Ring aus EPDM. Hebel aus
gepresstem Stahl. Für den Einbau
zwischen Flanschen nach EN 1092-2.
Farbe blau RAL5015.
Max. Betriebstemperatur 120 Grd. C.
Min. Betriebstemperatur -10 Grd. C.
Kvs-Wert: 258
Nenndruck PN 16
Ausführung: DN 65

Fabrikat: IMI TA
Typ:  Zwischenflanschklappe

liefern und montieren
Menge: 4,000 Stk

**03.06.0080 Edelstahl Gewinde-Flansch EN 1092 Typ 13 PN 10/16 2 1/2"**
Edelstahl Gewindeﬂansch 2 1/2" (DN65)
DIN 2566 / EN 1092-1 Typ 13
Druckstufe: PN 10/16
Werkstoff: 1.4571

inkl. Dichtungsmaterial liefern und montieren
Menge: 10,000 Stk

**03.06.0090 Einklemm-Rückschlagklappe DN 65 BOA-RVK**
Einklemm-Rückschlagventil, wartungsfrei. Zentrierung mittels Gehäusekontur. Abdichtung durch Platte (federbelastet), Führung mittels Niro-Stahlbolzen in Dreipunktlage. Konstruiert, gefertigt, geprüft und gekennzeichnet nach Europäischer Druckgeräterichtlinie 2014/68/EU (DGR). Gehäuse: Messing Baulänge nach: EN 558/49 Dichtungsart: Platte Abdichtung: Kunststoff Anstrich: ohne Anstrich Betriebstemperatur: -30 bis 100 oC Nenndruck: PN 6 Nennweite: DN 65 Gewicht: 1,2 kg Fabrikat: KSB Baureihe: BOA-RVK - Artikelnummer: 48860606 EAN/GTIN: 4031932065641 Materialpreisgruppe: G3

Fabrikat: KSB
Typ:  BOA-RVK 65

liefern und montieren
Menge: 1,000 Stk

**03.06.0100 Schmutzfänger BOA-S DN 65**
KSB Schmutzfänger BOA-S mit Feinsieb Gehäuse EN-GJL-250, PN 6, DN 65
Flanschen-Schmutzfänger mit Feinsieb, Schrägsitzausführung, mit Entleerungsschraube im Deckel, mit Stiftschrauben, voll isolierbar nach EnEv.
Aussenanstrich blau, konstruiert, gefertigt, geprüft und gekennzeichnet nach Europäischer Druckgeräterichtlinie 2014/68/EU (DGR).
Gehäuse: EN-GJL-250
Baulänge nach: DIN EN 558 FTF-1
Sieb: Feinsieb, 1.4541
Anstrich: RAL 5002
Nennweite: DN 65
Nenndruck: PN 6
Zul. Medientemperatur: -10 bis 300 oC
Gewicht: 13 kg

Fabrikat: KSB
Typ:  BOA-S

liefern und montieren
Menge: 1,000 Stk

#### Abschnitt 03.07 Brandschutz

**03.07.0010 Brandschutzschale Conlit 150 U, für Rohrleitung Temponox DN 25**
R 60 - R 120 nichtbrennbare Rohre Massivdecke
Brandschutz-Rohrabschottung um nichtbrennbare Rohre;

Einbau in Massivdecken

Anforderung:

hochfeuerhemmend (R60 nach DIN 4102-11)1)
feuerbeständig (R90 nach DIN 4102-11)1)
Feuerwiderstandsfähig 120 Min. (R120 nach DIN 4102-11)1)

Anwendbarkeitsnachweis
abP Nr. P-3725/4130-MPA BS

Rohre:

Stahl, Edelstahl, Guss und Kupfer, Rohrwerkstoff und Abmessungen müssen dem abP P-3725/4130-MPA BS entsprechen.

Einbau in:
Decken aus Beton bzw. Stahlbeton oder Porenbeton mit Bauteilstärke ≥ 150 mm1)

In der Bauteildurchführung:

Hersteller: ROCKWOOL
Typ:  Conlit 150 U

Baustoffklasse:
A2 nach DIN 4102-1

Schmelzpunkt:
> 1000 °C nach DIN 4102-17

Rohdichte:
≥ 150 kg/m³

Oberfläche:
gitternetzverstärkte, farblich markierte Aluminiumfolie

Einbaulänge:
≥ Bauteilstärke

Als brandschutztechnisch notwendige weiterführende Dämmung:

Hersteller: ROCKWOOL
Typ:  Rockwool 800

Baustoffklasse:
A2L - s1, d0 nach DIN 13501-1

Schmelzpunkt:
> 1000 °C nach DIN 4102-17

Wärmeleitfähigkeit:
λ40 0,035 W/(m∙K) nach GEG

Oberfläche:
gitternetzverstärkte Aluminiumfolie

Einbaulänge:
je 1 m beidseitig im Anschluss an die Conlit 150U

Dämmstärke:
gem. abP P-3725/4130-MPA BS

Einbau/Ringspaltverschluss:
Der Verbleibende Ringspalt im Durchbruch wird bauseits verschlossen

Die Rohrschalen sind mit verzinktem Bindedraht Ø ≥ 0,6mm, 6 Windungen/m auf dem Rohr zu fixieren.

Parallele Installationen:
Der Einbau ohne Mindestabstand zu anderen Rohrabschottungen, Kabelabschottungen und Absperrvorrichtungen gegen Feuer und Rauch in Lüftungsleitungen entsprechend DIN 18017-3 ist gem. Anwendbarkeitsnachweis zulässig.

Die ordnungsgemäße Ausführung ist vom Ersteller der Abschottung nach Abschluss der Arbeiten durch eine Übereinstimmungserklärung zu bescheinigen.

Ein Kennzeichnungsschild ist ausgefüllt und unterschrieben neben der Abschottung dauerhaft zu befestigen.

Schutz vor Erwärmung gem. DIN 1988-2001)
Schallschutz gem. DIN 41091)
Tauwasserschutz gem. DIN EN 120561)

Bauteilstärke [mm]: max. 240 mm

Rohraußendurchmesser [mm]: 28 mm

Dämmstärke [mm]: 20 mm

Besondere Hinweise:

Die Mindestrohrabstände gem. DIN 4140 sind eingehalten.
liefern und montieren
Menge: 76,000 Stk

**03.07.0020 Brandschutzschale Conlit 150 U, für Rohrleitung Temponox DN 32**
Leistung wie zuvor beschrieben, jedoch

Bauteilstärke [mm]: max. 240 mm

Rohraußendurchmesser [mm]: 35 mm

Dämmstärke [mm]: 20 mm

liefern und montieren
Menge: 26,000 Stk

**03.07.0030 Brandschutzschale Conlit 150 U, für Rohrleitung Temponox DN 40**
Leistung wie zuvor beschrieben, jedoch

Bauteilstärke [mm]: max. 240 mm

Rohraußendurchmesser [mm]: 42 mm

Dämmstärke [mm]: 20 mm

liefern und montieren
Menge: 10,000 Stk

**03.07.0040 Brandschutzschale Conlit 150 U, für Rohrleitung Temponox DN 50**
Leistung wie zuvor beschrieben, jedoch

Bauteilstärke [mm]: max. 240 mm

Rohraußendurchmesser [mm]: 54 mm

Dämmstärke [mm]: 20 mm

liefern und montieren
Menge: 8,000 Stk

### Bereich 04 Wärmedämmung

#### Abschnitt 04.01 Dämmung Alukaschiert

**04.01.0010 Dämmung Alukaschiert DN 20 Stränge**
Wärmedämmung Strangleitung DN 20 100% (Rockwool, RS 800)

Rohrschalen aus Mineralfaser (Lamellenmatten, einseitig mit Alufolie versehen, Rockwool-RS800), nicht brennbar nach DIN 4102, Rechenwert der Dämmschicht bezogen auf eine Wärmeleitzahl mind. 0,035 W/m K gemäß VDI 2055, liefern und in den vorgeschriebenen Stärken diffusionsdicht verlegen.  Versprünge, T-Stücke und sonstige Formstücke sind mit sauberem Abschluss auszuführen, die Kosten hierfür sind im Einheitspreis zu berücksichtigen.

Fabrikat: Rockwool
Typ:  Dämmschale RS 800

DN20

liefern und montieren
Menge: 60,000 lfm

**04.01.0020 Dämmung Alukaschiert DN 25 Stränge**
Leistung wie zuvor beschrieben, jedoch
DN25

liefern und montieren
Menge: 695,000 lfm

**04.01.0030 Dämmung Alukaschiert DN 32 Stränge**
Leistung wie zuvor beschrieben, jedoch
DN32

liefern und montieren
Menge: 90,000 lfm

**04.01.0040 Dämmung Alukaschiert DN 40 Stränge**
Leistung wie zuvor beschrieben, jedoch
DN40

liefern und montieren
Menge: 32,000 lfm

**04.01.0050 Dämmung Alukaschiert DN 50 Stränge**
Leistung wie zuvor beschrieben, jedoch
DN50

liefern und montieren
Menge: 25,000 lfm

#### Abschnitt 04.02 Dämmung Isogenpak

**04.02.0010 Dämmung Isogenpak DN 32 Kellerleitung**
Wärmedämmung Kellerleitung DN 32 100% (Rockwool, RS 800)

Rohrschalen aus Mineralfaser (Lamellenmatten, einseitig mit Alufolie versehen, Rockwool-RS800), nicht brennbar nach DIN 4102, Rechenwert der Dämmschicht bezogen auf eine Wärmeleitzahl mind. 0,035 W/m K gemäß VDI 2055, liefern und in den vorgeschriebenen Stärken diffusionsdicht verlegen.  Versprünge, T-Stücke und sonstige Formstücke sind mit sauberem Abschluss auszuführen, die Kosten hierfür sind im Einheitspreis zu berücksichtigen.

Im sichtbaren Bereich mit PVC-Oberflächenschutz.

Fabrikat: Rockwool
Typ:  Dämmschale RS 800

DN32

Inkl. allem erforderlichen Zubehör wie Nieten und Klebeband
liefern und montieren
Menge: 70,000 lfm

**04.02.0020 Dämmung Isogenpak DN 40 Kellerleitung**
Leistung wie zuvor beschrieben, jedoch

DN40

Inkl. allem erforderlichen Zubehör wie Nieten und Klebeband
liefern und montieren
Menge: 30,000 lfm

**04.02.0030 Dämmung Isogenpak DN 50 Kellerleitung**
Leistung wie zuvor beschrieben, jedoch

DN50

Inkl. allem erforderlichen Zubehör wie Nieten und Klebeband
liefern und montieren
Menge: 147,000 lfm

**04.02.0040 Dämmung Isogenpak DN 65 Kellerleitung**
Leistung wie zuvor beschrieben, jedoch

DN65

Inkl. allem erforderlichen Zubehör wie Nieten und Klebeband
liefern und montieren
Menge: 70,000 lfm

#### Abschnitt 04.03 Bogen Okapak

**04.03.0010 Bogen Okapak DN 25**
Bogen Okapak DN 25

Technische Daten:
Hart-PVC nach DIN 4140
für Kalt- und Warmwasserleitungen, Armaturen, Flansche, Bogen und Abzweige
sehr gute Alterungsbeständigkeit
für den Einsatz in der Lebensmittelindustrie geeignet
schlagzäh und stoßfest
Anwendungsbereich: -20 °C bis +60 °C Oberflächentemperatur
Wasserdampf-Diffusionswiderstandszahl µ = ca. 60.000 nach DIN 52 615
Brandverhalten: schwerentflammbar nach DIN 4102-B1, P-BWU03-I-16.5.49
Farbe: Hellgrau

Alle Winkelgrade

Bogen Okapak für Rohr DN 32
Dämmstärke 100% nach GEG

Fabrikat: Klöckner Pentaplast
Typ:  Okapak 28/25

Inkl. allem erforderlichen Zubehör wie, Stopfwolle, Nieten und Klebeband liefern und montieren
Menge: 265,000 Stk

**04.03.0020 Bogen Okapak DN 32**
Leistung wie zuvor beschrieben, jedoch

Bogen Okapak für Rohr DN 40
Dämmstärke 100% nach GEG

Fabrikat: Klöckner Pentaplast
Typ:  Okapak 42/40

Inkl. allem erforderlichen Zubehör wie, Stopfwolle, Nieten und Klebeband liefern und montieren
Menge: 24,000 Stk

**04.03.0030 Bogen Okapak DN 40**
Leistung wie zuvor beschrieben, jedoch

Bogen Okapak für Rohr DN 40
Dämmstärke 100% nach GEG

Fabrikat: Klöckner Pentaplast
Typ:  Okapak 42/40

Inkl. allem erforderlichen Zubehör wie, Stopfwolle, Nieten und Klebeband liefern und montieren
Menge: 15,000 Stk

**04.03.0040 Bogen Okapak DN 50**
Leistung wie zuvor beschrieben, jedoch

Bogen Okapak für Rohr DN 50
Dämmstärke 100% nach GEG

Fabrikat: Klöckner Pentaplast
Typ:  Okapak 60/50

Inkl. allem erforderlichen Zubehör wie, Stopfwolle, Nieten und Klebeband liefern und montieren
Menge: 31,000 Stk

**04.03.0050 Bogen Okapak DN 65**
Leistung wie zuvor beschrieben, jedoch

Bogen Okapak für Rohr DN 60/DN65
Dämmstärke 100% nach GEG

Fabrikat: Klöckner Pentaplast
Typ:  Okapak 76/70

Inkl. allem erforderlichen Zubehör wie, Stopfwolle, Nieten und Klebeband liefern und montieren
Menge: 18,000 Stk

#### Abschnitt 04.04 Dämmkappen für Flanscharmaturen

**04.04.0010 EKAFOL PVC Wärmedämmschale DN 65**
Wärmedämmschale für Flanscharmaturen DN 65

EKAFOL Formkappen für Flanscharmaturen, Flanschverbindungen, ohne Dämmeinlage und ohne Bohrungen, aus formstabilem PVC-Material in der Stärke 1-2mm. Die Kappen bestehen aus 4 Deckelhälften mit Steckrand, 2 Mantelhälften und 2 Spannbändern.

Inklusive Dämmstoff aus loser Wolle

Fabrikat: Sebald ISO-Systeme
Typ:  EKAFOL

https://www.sebald-isosysteme.de/produkte/ekafol/?singleproduct=12896

liefern und montieren
Menge: 4,000 Stk

### Bereich 05 Wohnungstationen und Zubehör

#### Abschnitt 05.01 Wohnungstation

**05.01.0010 Stiebel Eltron Wohnungsstation WS-GTA Trend S**
Wohnungsstation WS-GTA Trend S
Die Wohnungsstation wurde für den Austausch vorhandener
Gasthermen entwickelt. In Kombination mit einer Wärmepumpe
lassen sich Mehrfamilienhäuser einfach und effizientauf
erneuerbare Energien umstellen. Die gesamte
Versorgungstechnik ist in einem Gehäuse untergebracht. Die
Station verbindet Warmwasserbereitung mit effizientem
Heizbetrieb bei geringen Sanierungskosten.
KOMFORTMERKMALE Der kupferverlötete oder beschichtete
Platten-Wärmeübertrager besteht aus Edelstahl und dient der
Trinkwasser-Bereitung im Durchflussprinzip. Einfache und
sichere Einstellung des Trinkwarmwasserbedarfs. Die
zuverlässige konstante Temperatur des Trinkwassers ist durch
die schnellenReaktionszeiten des Reglers sichergestellt.
Zusätzlich ist ein ungemischter Heizkreis für einen Radiatorkreis
enthalten. Die Verrohrung besteht aus Edelstahl, die
Verbindungsstücke aus Messing. Hoher Installationssupport
durch den Differenzdruckregler, Passstücke für Wärmemengenund
Kaltwasserzähler, Fühleraufnahme, Schmutzfänger,
Entlüftung und die Entleerungsmöglichkeit. EFFIZIENZ Die
Station kombiniert alle Vorteile einer dezentralen
Trinkwarmwasser-Bereitung mit der Effizienz einer zentralen
Heizungsanlage. Die spezielle Bauweise des Reglers vermeidet
hohe Druckverlusteinnerhalb der Station. INSTALLATION Die
Wohnungsstation eignet sich für die schnelle und einfache
Montage im Austausch gegen eine vorhandene Gastherme.
Hierfür wurde die Anschlussanordnung optimiert. Durch die
geringen Abmessungen lässt sich die Station problemlos an
bereits vorhandenen Montageorten installieren. Das Gehäuse
verfügt über eine abnehmbareAbdeckung, die auch bei
beengten Platzverhältnissen den Zugriff erlaubt. Technical data:
Gewicht: 21.4 kg Material Plattenwärmeübertrager: Edelstahl
(beschichtet) Einsatzgrenze Leitfähigkeit: &gt,500 #S/cm
Leistung primärseitig: 42 kW Max. Volumenstrom primärseitig:
17 l/minMax. Druckverlust primärseitig: 640 hPa Leistung
trinkwasserseitig: 42 kW Leistung heizungsseitig: 12 kW Max.
Volumenstrom sekundärseitig: 19 l/min Zapfmenge bei primär
55/25 GradC, sekundär 10/48 GradC: 16 l/min Druckverlust
trinkwasserseitig mit Mengenbegrenzer: 1330 hPa Druckverlust
trinkwasserseitig ohne Mengenbegrenzer: 330 hPa Minimaler
Differenzdruck Versorgung: 560hPa Höhe: 822 mm Höhe
Gehäuse Aufputz: 1100 mm Breite: 440 mm Breite Gehäuse
Aufputz: 460 mm Tiefe: 115,5 mm Tiefe Gehäuse Aufputz: 150
mm. Artikelnr. 206992

Fabrikat:  Stiebel Eltron
Typ:  WS-GTA Trend S

liefern und montieren
Menge: 43,000 Stk

#### Abschnitt 05.02 Zubehör

**05.02.0010 Überströmventil Stiebel Eltron**
Überströmventil

  Fabrikat:  Stiebel Eltron
  Typ:  202581

liefern und montieren
Menge: 15,000 Stk

**05.02.0020 Installation Wärmemengenzähler**
Installation bauseits gestellter
  Wärmemengenzäher
  in Passstück der Wohnungsstation
  einschl. Kleinmaterial
Menge: 43,000 Stk

**05.02.0030 Anschluss an vorhandene Anschlüsse (primärseitig, paarweise)**
Primärseitiger Anschluss der Wohnungsstation an vorhandene Anschlüsse der neuen Heizleitungen 28 mm unter hinzulieferung des benötigten Anschluss- und Dichtmaterials, paarweise
Menge: 43,000 Stk

**05.02.0040 Anschluss an vorhandene Anschlüsse Heizthermen (sekundärseitig, paarweise)**
Sekundärseitiger Anschluss der Wohnungsstation an vorhandene Anschlüsse der alten Gas- oder Elektrothermen unter hinzulieferung des benötigten Anschluss- und Dichtmaterials
Menge: 14,000 Stk

**05.02.0050 Anschluss an vorhandene Anschlüsse Übertischspeicher (sekundärseitig, paarweise)**
Sekundärseitiger Anschluss der Wohnungsstation an vorhandene Anschlüsse der alten Übertischspeicher unter hinzulieferung des benötigten Anschluss- und Dichtmaterials. Die Wohungsstationen werden an der Stelle der Speicher montiert.
Menge: 29,000 Stk

**05.02.0060 Inbetriebnahme nach Fertigstellung**
Inbetriebnahme nach Fertigstellung
  Wohnungsstation einregulieren,
  Heizungs- und Warmwasserseitig, einschl.
  Dokumentation der Auslauftemperatur.
Menge: 43,000 Stk

### Bereich 06 Demontagearbeiten, Ventilaustausch

#### Abschnitt 06.01 Demontagearbeiten

**06.01.0010 Demontage von Heizthermen**
Demontage von Heizthermen
im Wesentlichen bestehend aus:

-absperren und entleeren der Gasleitung

-Heizwasserseitiges entleeren der gesamten Anlage

-demontage der gesamten Abgasleitung

-sichern und trennen der elektrischen Anschlussleitungen

-trennen der Rohleitungsverbindungen

-demontieren des Gerätes und fachgerechte Entsorgung

-Verschließen des Gasgeräteanschlusses mittels geeignetem Stopfen

-Entfernen des Rauchrohrs und ausmauern des Abgasanschlusses, inkl. bündigem Verputzen der Fläche mit Gipsputz
Menge: 8,000 Stk

**06.01.0020 Demontage von Kachelöfen**
*** Bedarfsposition ohne GB
Demontage von Kachelöfen.

Vorbereitung:
Der Kachelofen sollte kalt sein, bevor er abgebaut wird. Es wird empfohlen, die Fugen der Kacheln mit einem nassen Lappen einzuweichen, um das Abheben der Platten zu erleichtern.

Abbau:
Abnehmen der Deckenplatten, gefolgt von der Entfernung der Tragkonstruktion und der Kacheln.

Rauchrohr:
Entfernen des Rauchrohrs und ausmauern des Abgasanschlusses, inkl. bündigem Verputzen der Fläche mit Gipsputz.

Entsorgung:
Informieren Sie sich über die Modalitäten der Entsorgung beim Umweltamt und Entsorgungsbetrieb und entsorgen Sie den Kachelofen fachgerecht.

Sicherheit:
Tragen Sie während der Arbeit eine Atemschutzmaske

Objektbeispiel:
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Menge: 28,000 Stk

**06.01.0030 Demontage von Heizöfen**
*** Bedarfsposition ohne GB
Demontage von Heizöfen.

Vorbereitung:
Der Kachelofen sollte kalt sein, bevor er abgebaut wird.

Rauchrohr:
Entfernen des Rauchrohrs und ausmauern des Abgasanschlusses, inkl. bündigem Verputzen der Fläche mit Gipsputz.

Entsorgung:
Informieren Sie sich über die Modalitäten der Entsorgung beim Umweltamt und Entsorgungsbetrieb und entsorgen Sie den Kachelofen fachgerecht.

Objektbeispiel:
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Menge: 28,000 Stk

**06.01.0040 Stillegen von Kachelöfen oder Heizöfen**
Stillegen von Kachelöfen oder Heizöfen
bestehend aus, trennen und entsorgen des Rauchrohrs und ausmauern des Abgasanschlusses, inkl. bündigem Verputzen der Fläche mit Gipsputz
Menge: 56,000 Stk

**06.01.0050 Demontage von Gasherden**
Demontage von Gasherden

-abklemmen des Gasherdes

-demontieren des Gerätes und fachgerechte Entsorgung
Menge: 11,000 Stk

**06.01.0060 Demontage von Gasleitungen**
Demontage von Gasleitungen in der Wohnung bis zum Anschluss im Treppenhaus

-absperren und vollständiges entleeren der Gasleitung

-demontieren der Gasleitung bis zum Gaszähler im Treppenhaus, im wesentlichen bestehend aus:

- 15 m Rohrleitung inkl. Formteile (ca. 10 Bögen) aus verzinktem Stahlrohr oder Kupferrohr
- Rohrdimension von DN 15 bis DN25
- Gaszähler ausbauen und abgeben beim Versorger
- Sichern der Gasanlage
- fachgerechte Entsorgung der Rohrmaterialien
- schließen der Wandöffnungen, bündig, mit Gipsputz
Menge: 12,000 Stk

**06.01.0070 Demontage von elektrischen Heizthermen**
Demontage von elektrischem Heizthermen,
inkl. elektrischem Anschluss.

Einschließlich Transport  und Einlagern der Thermen beim Auftraggeber.

Thermona Heiztherme Therm ELN 8
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Menge: 6,000 Stk

**06.01.0080 Demontage von Übertischspeichern**
Demontage von Übertischspeichern,
inkl. elektrischem Anschluss.

-absperren und entleeren der Wasserleitung

-entleeren des Speichers

-sichern und trennen der elektrischen Anschlussleitungen

-trennen der Rohleitungsverbindungen

-demontieren des Gerätes und fachgerechte Entsorgung

Objektbeispiel:
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Menge: 28,000 Stk

#### Abschnitt 06.02 Ventilaustausch an Heizkörpern im Bestand

**06.02.0010 Austausch vorhandener Thermostatventile**
Austausch vorhandener Thermostatventile
im Wesentlichen bestehend aus:

-Ausbau der vorhandenen Ventile inkl. Thermostatkopf und anschließende fachgerechte Entsorgung

-Einbau der neuen Ventile inkl. Thermostatkopf, einschl. Dichtungsmaterial und einstellen auf die richtige Voreinstellung, gemäß Planungsunterlagen
Menge: 54,000 Stk

### Bereich 07 Sonstige Leistungen

#### Abschnitt 07.01 Stundenlohnarbeiten

**07.01.0010 Obermonteurstunden**
Obermonteurstunden

für unvorhersehbare Arbeiten
Menge: 40,000 Std

**07.01.0020 Monteurstunden**
Monteurstunden

für unvorhersehbare Arbeiten
Menge: 40,000 Std

**07.01.0030 Helferstunden**
Helferstunden

für unvorhersehbare Arbeiten
Menge: 40,000 Std

#### Abschnitt 07.02 Kernbohrungen, Schlitz- und Durchbrucharbeiten

**07.02.0010 Kernbohrung 80 mm in Wänden und Decken aus Stahlbeton**
Kernbohrung in Wänden und Decken aus Stahlbeton

Durchmesser: 80 mm
Wand-/Deckenstärke: bis 30 cm

inkl. aller Nebenarbeiten, wie Absaugen des Bohrwassers und fachgerechte Entsorgung des Schlamms und der Bohrkronen
Menge: 80,000 Stk

**07.02.0020 Kernbohrung 100 mm in Wänden und Decken aus Stahlbeton**
Kernbohrung in Wänden und Decken aus Stahlbeton

Durchmesser: 100 mm
Wand-/Deckenstärke: bis 30 cm

inkl. aller Nebenarbeiten, wie Absaugen des Bohrwassers und fachgerechte Entsorgung des Schlamms und der Bohrkronen
Menge: 28,000 Stk

**07.02.0030 Kernbohrung 130 mm in Wänden und Decken aus Stahlbeton**
Kernbohrung in Wänden und Decken aus Stahlbeton

Durchmesser: 230 mm
Wand-/Deckenstärke: bis 30 cm

inkl. aller Nebenarbeiten, wie Absaugen des Bohrwassers und fachgerechte Entsorgung des Schlamms und der Bohrkronen
Menge: 10,000 Stk

**07.02.0040 Kernbohrung 150 mm in Wänden und Decken aus Stahlbeton**
Kernbohrung in Wänden und Decken aus Stahlbeton

Durchmesser: 150 mm
Wand-/Deckenstärke: bis 30 cm

inkl. aller Nebenarbeiten, wie Absaugen des Bohrwassers und fachgerechte Entsorgung des Schlamms und der Bohrkronen
Menge: 16,000 Stk

**07.02.0050 Kernbohrung 180 mm in Wänden und Decken aus Stahlbeton**
Kernbohrung in Wänden und Decken aus Stahlbeton

Durchmesser: 180 mm
Wand-/Deckenstärke: bis 30 cm

inkl. aller Nebenarbeiten, wie Absaugen des Bohrwassers und fachgerechte Entsorgung des Schlamms und der Bohrkronen
Menge: 10,000 Stk

**07.02.0060 Kernbohrung 200 mm in Wänden und Decken aus Stahlbeton**
Kernbohrung in Wänden und Decken aus Stahlbeton

Durchmesser: 200 mm
Wand-/Deckenstärke: bis 30 cm

inkl. aller Nebenarbeiten, wie Absaugen des Bohrwassers und fachgerechte Entsorgung des Schlamms und der Bohrkronen
Menge: 2,000 Stk

**07.02.0070 Wanddurchbruch 300 cm² in KS Mauerwerk 24 cm**
Menge: 5,000 Stk

#### Abschnitt 07.03 Sonstiges

**07.03.0010 Heizungssystem befüllen, spülen und entlüften**
*** Pauschalposition
Heizungssystem befüllen, spülen und entlüften

Gesamtes Heizungssystem nach VDI 2035 als Erstbefüllung mit einer mobilen Anlage befüllen, inkl. aller Keller-, Strang- und Wohnungsleitungen

Die Wasserqualität ist nach der Befüllung zu prüfen und im vom Auftragnehmer erstellten Anlagenbuch zu dokumentieren.
Menge: 1,000 psch

**07.03.0020 Bezeichnungsschilder 100 x 50 mm aus Kunststoff**
Bezeichnungsschilder 100 x 50 mm aus Kunststoff
Beschriftung mehrzeilig mit Befestigung

liefern und montieren
Menge: 20,000 Stk

**07.03.0030 Aufstemmen des Kellerbodens**
Aufstemmen des Kellerbodens, Bodendicke ca. 10 cm, darunter Sandschicht

Gesamtgröße der Öffnung L x B x T :
1,5 m x 0,5 m x 0,5 m (davon ca. 10 cm Steinboden)

mit anschließendem wieder auffüllen mit Sand und verdichten bis zur UK des vorhandenen Kellerbodens, so wie vergießen der verbleibenden Öffnung in Bodenstärke (ca. 10 cm) mit Zementmörtel

inkl. Entsorgung des Schutts und herstellen der Besenreinheit
Menge: 2,000 Stk

#### Abschnitt 07.04 Dokumentation

**07.04.0010 Vollständige Revisionsunterlagen**
*** Pauschalposition
Vollständige Revisionsunterlagen bestehend aus:

-Inhaltsverzeichnis
-Kurze Anlagenbeschreibung mit der Angabe zu eingestellten Parametern (z.B. Systemdruck, -temperatur, -massenstrom)  und Paßwörtern
-Herstellerunterlagen, Datenblätter und Wartungs- bzw. Bedienungsaneitungen der verbauten Gegenstände und Materialien
-Sicherheitsdatenblätter, Zulassungen und Zertifikate
-Druckprotokolle
-Spülprotokolle
-Inbetriebnahmeprotokolle
-Revisionszeichnungen

in einfacher Ausführung, sortiert und abgeheftet im Stehordner, sinnvoll unterteilt mit Registern und zusätzlich einmal digital auf USB-Stick, im Ordner abgeheftet
-
Menge: 1,000 psch
